# Detector de movimiento por infrarrojos Z-Wave. Instalación en superficie

- Propiedad del archivo: CYPE INGENIEROS, S.A.
- Formato: FIEBDC-3/2002
- Ámbito geográfico: Colombia
- Divisa: COP
- Costes indirectos: 3.00 %
- Gastos generales: 13.00 %
- Beneficio industrial: 6.00 %
- IVA: 16.00 %

## I Instalaciones

### IM Domóticas e inmóticas

#### IMZ Componentes del sistema Z-Wave

**IMZ120** Ud Detector de movimiento por infrarrojos Z-Wave. Instalación en superficie.
Detector de movimiento por infrarrojos con sensor de temperatura ambiente y sensor de intensidad luminosa, de superficie, Z-Wave Plus, de 45x45x35 mm, color blanco, frecuencia de funcionamiento 868,42 MHz, ángulo de detección de 120°, alcance de 7 m, rango de medición de temperatura entre -10°C y 50°C, rango de medición de luminancia entre 0 y 30000 lux, grado de protección IP20, alimentación a pilas. Instalación en superficie. Incluso elementos de fijación.
Incluye: Colocación. Montaje, conexionado y comprobación de su correcto funcionamiento.
Criterio de medición de proyecto: Número de unidades previstas, según documentación gráfica de Proyecto.
Criterio de medición de obra: Se medirá el número de unidades realmente ejecutadas según especificaciones de Proyecto.

| Código | Ud | Descripción | Rendimiento | Precio | Importe |
|---|---|---|---|---|---|
| mt35dzs022a | Ud | Detector de movimiento por infrarrojos con sensor de temperatura ambiente y sensor de intensidad luminosa, de superficie, Z-Wave Plus, de 45x45x35 mm, color blanco, frecuencia de funcionamiento 868,42 MHz, ángulo de detección de 120°, alcance de 7 m, rango de medición de temperatura entre -10°C y 50°C, rango de medición de luminancia entre 0 y 30000 lux, grado de protección IP20, alimentación a pilas, con elementos de fijación. (material) | 1.000 | 236588.95 | 236588.95 |
| mo123 | h | Especialista en la puesta en marcha de instalaciones. (mano de obra) | 0.485 | 51746.59 | 25097.10 |
| % | % | Herramienta menor | 2 % | 261686.05 | 5233.72 |
|  |  | Costes directos |  |  | 266919.77 |
