# Rociador decorativo

- Propiedad del archivo: CYPE INGENIEROS, S.A.
- Formato: FIEBDC-3/2002
- Ámbito geográfico: Colombia
- Divisa: COP
- Costes indirectos: 3.00 %
- Gastos generales: 13.00 %
- Beneficio industrial: 6.00 %
- IVA: 16.00 %

## I Instalaciones

### IO Contra incendios

#### IOT Sistemas de extinción fijos

**IOT034** Ud Rociador decorativo.
Rociador automático horizontal para pared, respuesta rápida con elemento fusible, rotura a 74°C, de 1/2" DN 15 mm de diámetro de rosca, coeficiente de descarga K de 80 (métrico), presión de trabajo 12 bar, acabado cromado, con embellecedor plano. Instalación empotrada. Incluso accesorios y piezas especiales para conexión a la red de distribución de agua.
Criterio de valoración económica: El precio no incluye las ayudas de albañilería para instalaciones.
Incluye: Replanteo. Montaje, conexionado y comprobación de su correcto funcionamiento.
Criterio de medición de proyecto: Número de unidades previstas, según documentación gráfica de Proyecto.
Criterio de medición de obra: Se medirá el número de unidades realmente ejecutadas según especificaciones de Proyecto.

| Código | Ud | Descripción | Rendimiento | Precio | Importe |
|---|---|---|---|---|---|
| mt41roc205e | Ud | Rociador automático horizontal para pared, respuesta rápida con elemento fusible, rotura a 74°C, de 1/2" DN 15 mm de diámetro de rosca, coeficiente de descarga K de 80 (métrico), presión de trabajo 12 bar, acabado cromado. (material) | 1.000 | 572357.61 | 572357.61 |
| mt41roc206a | Ud | Embellecedor plano, acabado cromado, para rociador automático de 1/2" DN 15 mm de diámetro de rosca. (material) | 1.000 | 91278.43 | 91278.43 |
| mt41roc500 | Ud | Accesorios y piezas especiales para conexión de rociador a red de distribución de agua. (material) | 1.000 | 14575.24 | 14575.24 |
| mo008 | h | Oficial 1ª plomero. (mano de obra) | 0.303 | 26179.17 | 7932.29 |
| mo107 | h | Ayudante plomero. (mano de obra) | 0.303 | 19008.41 | 5759.55 |
| % | % | Herramienta menor | 2 % | 691903.12 | 13838.06 |
|  |  | Costes directos |  |  | 705741.18 |
