# Terminal de aireación

- Propiedad del archivo: CYPE INGENIEROS, S.A.
- Formato: FIEBDC-3/2002
- Ámbito geográfico: Colombia
- Divisa: COP
- Costes indirectos: 3.00 %
- Gastos generales: 13.00 %
- Beneficio industrial: 6.00 %
- IVA: 16.00 %

## I Instalaciones

### IS Evacuación de aguas

#### ISB Bajantes

**ISB044** Ud Terminal de aireación.
Terminal de ventilación de polipropileno, de color gris, de 90 mm de diámetro y 750 mm de longitud, conectado al extremo superior de la bajante con unión a presión con junta elástica.
Incluye: Replanteo. Montaje y conexionado.
Criterio de medición de proyecto: Número de unidades previstas, según documentación gráfica de Proyecto.
Criterio de medición de obra: Se medirá el número de unidades realmente ejecutadas según especificaciones de Proyecto.

| Código | Ud | Descripción | Rendimiento | Precio | Importe |
|---|---|---|---|---|---|
| mt36voi010c | Ud | Terminal de ventilación de polipropileno, de color gris, de 90 mm de diámetro y 750 mm de longitud. (material) | 1.000 | 176326.03 | 176326.03 |
| mo008 | h | Oficial 1ª plomero. (mano de obra) | 0.184 | 26179.17 | 4816.97 |
| mo107 | h | Ayudante plomero. (mano de obra) | 0.184 | 19008.41 | 3497.55 |
| % | % | Herramienta menor | 2 % | 184640.55 | 3692.81 |
|  |  | Costes directos |  |  | 188333.36 |
