# Canal visto de piezas cerámicas

- Propiedad del archivo: CYPE INGENIEROS, S.A.
- Formato: FIEBDC-3/2002
- Ámbito geográfico: Colombia
- Divisa: COP
- Costes indirectos: 3.00 %
- Gastos generales: 13.00 %
- Beneficio industrial: 6.00 %
- IVA: 16.00 %

## I Instalaciones

### IS Evacuación de aguas

#### ISC Canales

**ISC015** m Canal visto de piezas cerámicas.
Canal en T de barro cocido, para recogida de aguas, formado por piezas fijadas con mortero de cemento, confeccionado en obra, dosificación 1:5, con una pendiente mínima del 0,5%. Incluso piezas especiales, remates finales y piezas de conexión a bajantes.
Incluye: Replanteo del recorrido del canal. Montaje, conexionado y comprobación de su correcto funcionamiento.
Criterio de medición de proyecto: Longitud medida según documentación gráfica de Proyecto.
Criterio de medición de obra: Se medirá la longitud realmente ejecutada según especificaciones de Proyecto.

| Código | Ud | Descripción | Rendimiento | Precio | Importe |
|---|---|---|---|---|---|
| mt36cba010a | Ud | Canal en T de barro cocido, circular, de 25 cm de longitud. (material) | 6.000 | 10366.34 | 62198.04 |
| mt36cba011a | Ud | Canal en T de barro cocido con tapa, circular, de 25 cm de longitud. (material) | 5.500 | 11014.23 | 60578.27 |
| mt36cba012a | Ud | Pieza de conexión de canal en T de barro cocido, circular, a bajante, de 25 cm de longitud. (material) | 0.200 | 27724.55 | 5544.91 |
| mt08aaa010a | m³ | Agua. (material) | 0.006 | 3289.66 | 19.74 |
| mt01arg005a | t | Arena de cantera, para mortero preparado en obra. (material) | 0.032 | 45246.78 | 1447.90 |
| mt08cem000d | kg | Cemento gris en sacos. (material) | 6.000 | 484.68 | 2908.08 |
| mq06hor010 | h | Concretera eléctrica con una capacidad de amasado de 160 l. (maquinaria) | 0.016 | 8779.49 | 140.47 |
| mo008 | h | Oficial 1ª plomero. (mano de obra) | 1.476 | 27359.16 | 40382.12 |
| mo107 | h | Ayudante plomero. (mano de obra) | 1.673 | 19865.18 | 33234.45 |
| % | % | Herramienta menor | 2 % | 206453.98 | 4129.08 |
|  |  | Costes directos |  |  | 210583.06 |
