# Bote sifónico

- Propiedad del archivo: CYPE INGENIEROS, S.A.
- Formato: FIEBDC-3/2002
- Ámbito geográfico: Colombia
- Divisa: COP
- Costes indirectos: 3.00 %
- Gastos generales: 13.00 %
- Beneficio industrial: 6.00 %
- IVA: 16.00 %

## I Instalaciones

### IS Evacuación de aguas

#### ISD Derivaciones individuales

**ISD008** Ud Bote sifónico.
Bote sifónico de polipropileno con carga mineral, insonorizado, de 110 mm de diámetro, con cuatro entradas de 40 mm de diámetro y una salida de 40 mm de diámetro, con tapa ciega de acero inoxidable, colocado superficialmente bajo la losa. Incluso prolongador.
Incluye: Presentación en seco de los tubos. Montaje, conexionado y comprobación de su correcto funcionamiento.
Criterio de medición de proyecto: Número de unidades previstas, según documentación gráfica de Proyecto.
Criterio de medición de obra: Se medirá el número de unidades realmente ejecutadas según especificaciones de Proyecto.

| Código | Ud | Descripción | Rendimiento | Precio | Importe |
|---|---|---|---|---|---|
| mt36boj020a | Ud | Bote sifónico de polipropileno con carga mineral, insonorizado, de 110 mm de diámetro, con cuatro entradas de 40 mm de diámetro y una salida de 40 mm de diámetro, con tapa ciega de acero inoxidable. (material) | 1.000 | 63741.42 | 63741.42 |
| mt36boj025a | Ud | Tubo de polipropileno con carga mineral, para prolongación de bote sifónico, de 110 mm de diámetro y de 500 mm de altura. (material) | 1.000 | 28491.87 | 28491.87 |
| mo008 | h | Oficial 1ª plomero. (mano de obra) | 0.305 | 26179.17 | 7984.65 |
| mo107 | h | Ayudante plomero. (mano de obra) | 0.152 | 19008.41 | 2889.28 |
| % | % | Herramienta menor | 2 % | 103107.22 | 2062.14 |
|  |  | Costes directos |  |  | 105169.36 |
