# Sifón en línea

- Propiedad del archivo: CYPE INGENIEROS, S.A.
- Formato: FIEBDC-3/2002
- Ámbito geográfico: Colombia
- Divisa: COP
- Costes indirectos: 3.00 %
- Gastos generales: 13.00 %
- Beneficio industrial: 6.00 %
- IVA: 16.00 %

## I Instalaciones

### IS Evacuación de aguas

#### ISS Colectores suspendidos

**ISS008** Ud Sifón en línea.
Sifón en línea de PVC, color gris, registrable, con unión macho/hembra, de 160 mm de diámetro, colocado entre el colector de salida y la acometida.
Incluye: Montaje, conexionado y comprobación de su correcto funcionamiento.
Criterio de medición de proyecto: Número de unidades previstas, según documentación gráfica de Proyecto.
Criterio de medición de obra: Se medirá el número de unidades realmente ejecutadas según especificaciones de Proyecto.

| Código | Ud | Descripción | Rendimiento | Precio | Importe |
|---|---|---|---|---|---|
| mt11var120f | Ud | Sifón en línea de PVC, color gris, registrable, con unión macho/hembra, de 160 mm de diámetro. (material) | 1.000 | 242834.60 | 242834.60 |
| mo008 | h | Oficial 1ª plomero. (mano de obra) | 0.552 | 26179.17 | 14450.90 |
| % | % | Herramienta menor | 2 % | 257285.50 | 5145.71 |
|  |  | Costes directos |  |  | 262431.21 |
