# Montacargas

- Propiedad del archivo: CYPE INGENIEROS, S.A.
- Formato: FIEBDC-3/2002
- Ámbito geográfico: Colombia
- Divisa: COP
- Costes indirectos: 3.00 %
- Gastos generales: 13.00 %
- Beneficio industrial: 6.00 %
- IVA: 16.00 %

## I Instalaciones

### IT Transporte

#### ITC Montacargas

**ITC010** Ud Montacargas.
Montacargas hidráulico para 50 kg, de 4 detenidas (9 m), con guías y un pistón. Totalmente montado, conexionado y probado.
Incluye: Replanteo. Instalación del montacargas. Conexionado con la red eléctrica.
Criterio de medición de proyecto: Número de unidades previstas, según documentación gráfica de Proyecto.
Criterio de medición de obra: Se medirá el número de unidades realmente ejecutadas según especificaciones de Proyecto.

| Código | Ud | Descripción | Rendimiento | Precio | Importe |
|---|---|---|---|---|---|
| mt39mch010ah | Ud | Montacargas hidráulico para 50 kg, de 4 detenidas (9 m), con guías y un pistón. (material) | 1.000 | 59525922.92 | 59525922.92 |
| mo016 | h | Oficial 1ª instalador de aparatos elevadores. (mano de obra) | 40.170 | 28562.29 | 1147347.19 |
| mo085 | h | Ayudante instalador de aparatos elevadores. (mano de obra) | 40.170 | 20736.29 | 832976.77 |
| % | % | Herramienta menor | 2 % | 61506246.88 | 1230124.94 |
|  |  | Costes directos |  |  | 62736371.82 |
