# Montacargas

- Propiedad del archivo: CYPE INGENIEROS, S.A.
- Formato: FIEBDC-3/2002
- Ámbito geográfico: Colombia
- Divisa: COP
- Costes indirectos: 3.00 %
- Gastos generales: 13.00 %
- Beneficio industrial: 6.00 %
- IVA: 16.00 %

## I Instalaciones

### IT Transporte

#### ITC Montacargas

**ITC010** Ud Montacargas.
Montacargas hidráulico para 3000 kg, de 5 detenidas (6 m), de 2,5x6 m de plataforma, con guías y dos pistones. Totalmente montado, conexionado y probado.
Incluye: Replanteo. Instalación del montacargas. Conexionado con la red eléctrica.
Criterio de medición de proyecto: Número de unidades previstas, según documentación gráfica de Proyecto.
Criterio de medición de obra: Se medirá el número de unidades realmente ejecutadas según especificaciones de Proyecto.

| Código | Ud | Descripción | Rendimiento | Precio | Importe |
|---|---|---|---|---|---|
| mt39mch010hd | Ud | Montacargas hidráulico para 3000 kg, de 5 detenidas (6 m), de 2,5x6 m de plataforma, con guías y dos pistones. (material) | 1.000 | 184776999.99 | 184776999.99 |
| mo016 | h | Oficial 1ª instalador de aparatos elevadores. (mano de obra) | 124.564 | 28562.29 | 3557833.09 |
| mo085 | h | Ayudante instalador de aparatos elevadores. (mano de obra) | 124.564 | 20736.29 | 2582995.23 |
| % | % | Herramienta menor | 2 % | 190917828.31 | 3818356.57 |
|  |  | Costes directos |  |  | 194736184.88 |
