# Rejilla para interiores

- Propiedad del archivo: CYPE INGENIEROS, S.A.
- Formato: FIEBDC-3/2002
- Ámbito geográfico: Colombia
- Divisa: COP
- Costes indirectos: 3.00 %
- Gastos generales: 13.00 %
- Beneficio industrial: 6.00 %
- IVA: 16.00 %

## I Instalaciones

### IV Ventilación

#### IVM Ventilación mecánica

**IVM023** Ud Rejilla para interiores.
Rejilla de plástico, con lamas horizontales fijas, salida de aire perpendicular a la rejilla, color blanco RAL 9010, para ducto de admisión o extracción, de 125 mm de diámetro. Incluso elementos de fijación.
Incluye: Replanteo. Colocación y fijación.
Criterio de medición de proyecto: Número de unidades previstas, según documentación gráfica de Proyecto.
Criterio de medición de obra: Se medirá el número de unidades realmente ejecutadas según especificaciones de Proyecto.

| Código | Ud | Descripción | Rendimiento | Precio | Importe |
|---|---|---|---|---|---|
| mt42sva140a | Ud | Rejilla de plástico, con lamas horizontales fijas, salida de aire perpendicular a la rejilla, color blanco RAL 9010, para ducto de admisión o extracción, de 125 mm de diámetro, con elementos de fijación. (material) | 1.000 | 101170.88 | 101170.88 |
| mo011 | h | Oficial 1ª montador. (mano de obra) | 0.183 | 27359.16 | 5006.73 |
| mo080 | h | Ayudante montador. (mano de obra) | 0.183 | 19903.05 | 3642.26 |
| % | % | Herramienta menor | 2 % | 109819.87 | 2196.40 |
|  |  | Costes directos |  |  | 112016.27 |
