# Carpintería de aluminio en cerramiento de zaguanes de entrada al edificio

- Propiedad del archivo: CYPE INGENIEROS, S.A.
- Formato: FIEBDC-3/2002
- Ámbito geográfico: Colombia
- Divisa: COP
- Costes indirectos: 3.00 %
- Gastos generales: 13.00 %
- Beneficio industrial: 6.00 %
- IVA: 16.00 %

## L Carpintería, closets, cerrajería, vidrios y protecciones solares

### LC Carpintería

#### LCL De aluminio

**LCL055** m² Carpintería de aluminio en cerramiento de zaguanes de entrada al edificio.
Carpintería de aluminio lacado imitación madera, con 60 micras de espesor mínimo de película seca, en cerramiento de zaguanes de entrada al edificio, formada por hojas fijas y practicables; certificado de conformidad marca de calidad QUALICOAT, gama alta, con rotura de puente térmico, con clasificación a la permeabilidad al aire, a la estanqueidad al agua y a la resistencia a la carga del viento, sin premarco; compuesta por perfiles extrusionados formando marcos y hojas. Incluso patillas de anclaje para la fijación de la carpintería, silicona neutra para sellado perimetral de las juntas exterior e interior, entre la carpintería y la obra.
Criterio de valoración económica: El precio no incluye el recibido en obra de la carpintería.
Incluye: Colocación de la carpintería. Ajuste final de las hojas. Sellado de juntas perimetrales.
Criterio de medición de proyecto: Superficie del hueco a cerrar, medida según documentación gráfica de Proyecto.
Criterio de medición de obra: Se medirá, con las dimensiones del hueco, la superficie realmente ejecutada según especificaciones de Proyecto.

| Código | Ud | Descripción | Rendimiento | Precio | Importe |
|---|---|---|---|---|---|
| mt25pfb015u | m² | Carpintería de aluminio lacado imitación madera en cerramiento de zaguanes de entrada al edificio, formada por hojas fijas y practicables, gama alta, con rotura de puente térmico, con clasificación a la permeabilidad al aire, a la estanqueidad al agua y a la resistencia a la carga del viento, marca de calidad QUALICOAT. Incluso herrajes de colgar, cerradura, manija y abrepuertas, juntas de acristalamiento de EPDM, tornillería de acero inoxidable, elementos de estanqueidad y accesorios. (material) | 1.020 | 1282628.49 | 1308281.06 |
| mt22www050a | Ud | Cartucho de 300 ml de silicona neutra oxímica, de elasticidad permanente y curado rápido, color blanco, rango de temperatura de trabajo de -60 a 150°C, con resistencia a los rayos UV, dureza Shore A aproximada de 22, según ISO 868 y elongación a rotura >= 800%, según ISO 8339. (material) | 0.448 | 11482.20 | 5144.03 |
| op00ato010 |  | Atornillador. | 1.000 | 0.00 | 0.00 |
| mo018 | h | Oficial 1ª cerrajero. (mano de obra) | 0.213 | 25810.78 | 5497.70 |
| mo059 | h | Ayudante cerrajero. (mano de obra) | 0.181 | 19080.89 | 3453.64 |
| % | % | Herramienta menor | 2 % | 1322376.43 | 26447.53 |
|  |  | Costes directos |  |  | 1348823.96 |
