# Puerta interior de entrada principal, de madera

- Propiedad del archivo: CYPE INGENIEROS, S.A.
- Formato: FIEBDC-3/2002
- Ámbito geográfico: Colombia
- Divisa: COP
- Costes indirectos: 3.00 %
- Gastos generales: 13.00 %
- Beneficio industrial: 6.00 %
- IVA: 16.00 %

## L Carpintería, closets, cerrajería, vidrios y protecciones solares

### LE Puertas de entrada principal

#### LEM De madera

**LEM010** Ud Puerta interior de entrada principal, de madera.
Puerta interior de entrada principal de 210x90x3,7 cm, hoja con bastidor, refuerzos y paneles de madera maciza de cedro (Cedrela sp), barnizada en taller; marco de madera para pintar. Incluso tapaluces del mismo material y acabado que la hoja, herrajes de colgar, cierre y manija sobre escudo largo de latón, color negro, acabado brillante, serie básica.
Incluye: Colocación, aplomado y nivelación de marcos. Recibido a la obra de los elementos de fijación de marcos. Colocación de los herrajes de colgar. Colocación de la hoja. Colocación de los herrajes de cierre. Colocación de accesorios.
Criterio de medición de proyecto: Número de unidades previstas, según documentación gráfica de Proyecto.
Criterio de medición de obra: Se medirá el número de unidades realmente ejecutadas según especificaciones de Proyecto.

| Código | Ud | Descripción | Rendimiento | Precio | Importe |
|---|---|---|---|---|---|
| mt22aap050la | Ud | Marco de madera para pintar, para puerta de una hoja, con elementos de fijación. (material) | 1.000 | 47797.98 | 47797.98 |
| mt22atc010NK | m | Tapaluces macizo, 70x10 mm. (material) | 10.600 | 4689.98 | 49713.79 |
| mt22ppf130ab | Ud | Hoja de puerta de entrada principal principal sólida, compuesta por bastidor, refuerzos y paneles de madera maciza de cedro (Cedrela sp), barnizada en taller, 210x90x3,7 cm, según NTC 1829. (material) | 1.000 | 1846465.09 | 1846465.09 |
| mt23ial010a | Ud | Bisagra de seguridad de 140x70 mm, de latón, color negro, acabado brillante, para puerta de entrada principal principal. (material) | 4.000 | 15640.45 | 62561.80 |
| mt23ppb031 | Ud | Tornillo de latón 21/35 mm. (material) | 24.000 | 176.94 | 4246.56 |
| mt23ppa010 | Ud | Cerradura de embutir, frente, accesorios y tornillos de atado, para puerta de entrada principal principal. (material) | 1.000 | 54356.77 | 54356.77 |
| mt23hal010aa | Ud | Juego de manija y escudo largo de latón, color negro, acabado brillante, serie básica, para puerta de entrada principal principal. (material) | 1.000 | 31594.87 | 31594.87 |
| mt23hal020a | Ud | Tiradera exterior con escudo, de latón, color negro, acabado brillante, serie básica, para puerta de entrada principal principal. (material) | 1.000 | 22955.65 | 22955.65 |
| mt23hal100a | Ud | Mirilla óptica gran angular de 14 mm de diámetro y 35 a 60 mm de longitud, con tapa incorporada, de latón, color negro, acabado brillante, serie básica, para puerta de entrada principal principal. (material) | 1.000 | 2907.72 | 2907.72 |
| op00cla010 |  | Clavadora neumática. | 1.000 | 0.00 | 0.00 |
| op00gra010 |  | Grapadora. | 1.000 | 0.00 | 0.00 |
| op00sie010 |  | Sierra de calar. | 1.000 | 0.00 | 0.00 |
| op00cep010 |  | Garlopa. | 1.000 | 0.00 | 0.00 |
| op00ato010 |  | Atornillador. | 1.000 | 0.00 | 0.00 |
| mo017 | h | Oficial 1ª carpintero. (mano de obra) | 2.024 | 25845.31 | 52310.91 |
| mo058 | h | Ayudante carpintero. (mano de obra) | 2.024 | 19162.43 | 38784.76 |
| % | % | Herramienta menor | 2 % | 2213695.90 | 44273.92 |
|  |  | Costes directos |  |  | 2257969.82 |
