# Puerta seccional para garaje, de madera

- Propiedad del archivo: CYPE INGENIEROS, S.A.
- Formato: FIEBDC-3/2002
- Ámbito geográfico: Colombia
- Divisa: COP
- Costes indirectos: 3.00 %
- Gastos generales: 13.00 %
- Beneficio industrial: 6.00 %
- IVA: 16.00 %

## L Carpintería, closets, cerrajería, vidrios y protecciones solares

### LG Puertas de garaje

#### LGM De madera

**LGM030** Ud Puerta seccional para garaje, de madera.
Puerta seccional para garaje, formada por panel acanalado de madera maciza, 400x210 cm, con apertura automática. Incluso material de conexionado eléctrico y equipo de motorización.
Incluye: Colocación y fijación de los perfiles guía. Introducción del panel en las guías. Colocación y fijación del eje a los palieres. Tensado del muelle. Fijación del panel al tambor. Montaje del sistema de apertura. Montaje del sistema de accionamiento. Conexionado eléctrico. Repaso y engrase de mecanismos y guías.
Criterio de medición de proyecto: Número de unidades previstas, según documentación gráfica de Proyecto.
Criterio de medición de obra: Se medirá el número de unidades realmente ejecutadas según especificaciones de Proyecto.

| Código | Ud | Descripción | Rendimiento | Precio | Importe |
|---|---|---|---|---|---|
| mt26pgs020j | Ud | Puerta seccional para garaje, formada por panel acanalado de madera maciza, 400x210 cm, cajón recogedor forrado, torno, muelles de torsión, poleas, guías, accesorios y cerradura central con llave de seguridad. (material) | 1.000 | 5615034.13 | 5615034.13 |
| mt26egm010dh | Ud | Equipo de motorización para apertura y cierre automático, para puerta de garaje seccional de más de 60 kg de peso. (material) | 1.000 | 1628576.05 | 1628576.05 |
| mt26egm012 | Ud | Accesorios (cerradura, pulsador, emisor, receptor y fotocélula) para automatización de puerta de garaje. (material) | 1.000 | 752599.54 | 752599.54 |
| op00ato010 |  | Atornillador. | 1.000 | 0.00 | 0.00 |
| op00tal010 |  | Taladro. | 1.000 | 0.00 | 0.00 |
| op00amo010 |  | Amoladora o radial. | 1.000 | 0.00 | 0.00 |
| mo020 | h | Oficial 1ª obra blanca. (mano de obra) | 1.241 | 25476.92 | 31616.86 |
| mo113 | h | Peón de obra blanca. (mano de obra) | 1.241 | 18348.75 | 22770.80 |
| mo018 | h | Oficial 1ª cerrajero. (mano de obra) | 2.895 | 25810.78 | 74722.21 |
| mo059 | h | Ayudante cerrajero. (mano de obra) | 2.895 | 19080.89 | 55239.18 |
| mo003 | h | Maestro electricista. (mano de obra) | 6.486 | 26179.17 | 169798.10 |
| % | % | Herramienta menor | 2 % | 8350356.87 | 167007.14 |
|  |  | Costes directos |  |  | 8517364.01 |
