# Guía para estacionamiento de camión, de tubo de acero galvanizado

- Propiedad del archivo: CYPE INGENIEROS, S.A.
- Formato: FIEBDC-3/2002
- Ámbito geográfico: Colombia
- Divisa: COP
- Costes indirectos: 3.00 %
- Gastos generales: 13.00 %
- Beneficio industrial: 6.00 %
- IVA: 16.00 %

## L Carpintería, closets, cerrajería, vidrios y protecciones solares

### LM Equipamiento para muelles de carga y descarga

#### LMC Complementos de acoplamiento y seguridad

**LMC010** Ud Guía para estacionamiento de camión, de tubo de acero galvanizado.
Guía recta para estacionamiento de camión, de tubo de acero galvanizado, de 1500 mm de longitud, fijada mediante anclaje mecánico de expansión, de alta resistencia a la corrosión. Incluso placas de anclaje para fijación mediante atornillado al soporte con chazos de expansión y tornillos de acero de alta resistencia a la corrosión.
Incluye: Replanteo. Colocación y fijación de la guía para estacionamiento de camión.
Criterio de medición de proyecto: Número de unidades previstas, según documentación gráfica de Proyecto.
Criterio de medición de obra: Se medirá el número de unidades realmente ejecutadas según especificaciones de Proyecto.

| Código | Ud | Descripción | Rendimiento | Precio | Importe |
|---|---|---|---|---|---|
| mt26amc030a | Ud | Guía recta para estacionamiento de camión, de tubo de acero galvanizado, de 1500 mm de longitud, para facilitar el posicionamiento de los vehículos durante las maniobras de acoplamiento al abrigo. Incluso placas de anclaje. (material) | 1.000 | 1334012.15 | 1334012.15 |
| mt26aaa025a | Ud | Anclaje mecánico con chazo de expansión de acero galvanizado, de alta resistencia a la corrosión. (material) | 8.000 | 11967.15 | 95737.20 |
| op00ato010 |  | Atornillador. | 1.000 | 0.00 | 0.00 |
| op00tal010 |  | Taladro. | 1.000 | 0.00 | 0.00 |
| mo011 | h | Oficial 1ª montador. (mano de obra) | 7.326 | 37753.36 | 276581.12 |
| mo080 | h | Ayudante montador. (mano de obra) | 7.326 | 27459.10 | 201165.37 |
| % | % | Herramienta menor | 2 % | 1907495.84 | 38149.92 |
|  |  | Costes directos |  |  | 1945645.76 |
