# Vidrio templado de control solar

- Propiedad del archivo: CYPE INGENIEROS, S.A.
- Formato: FIEBDC-3/2002
- Ámbito geográfico: Colombia
- Divisa: COP
- Costes indirectos: 3.00 %
- Gastos generales: 13.00 %
- Beneficio industrial: 6.00 %
- IVA: 16.00 %

## L Carpintería, closets, cerrajería, vidrios y protecciones solares

### LV Vidrios

#### LVT Templados

**LVT011** m² Vidrio templado de control solar.
Vidrio de silicato sodocálcico templado de control solar, incoloro, de 6 mm de espesor, fijado sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21vtt030E | m² | Vidrio de silicato sodocálcico templado de control solar, incoloro, de 6 mm de espesor. (material) | 1.006 | 109624.36 | 110282.11 |
| mt21vva015a | Ud | Cartucho de 310 ml de silicona neutra, incolora, dureza Shore A aproximada de 23, según ISO 868 y recuperación elástica >=80%, según ISO 7389. (material) | 0.290 | 15526.91 | 4502.80 |
| mt21vva021 | Ud | Material auxiliar para la colocación de vidrios. (material) | 1.500 | 3389.74 | 5084.61 |
| mo055 | h | Oficial 1ª cristalero. (mano de obra) | 0.892 | 28333.69 | 25273.65 |
| mo110 | h | Ayudante cristalero. (mano de obra) | 0.892 | 21162.38 | 18876.84 |
| % | % | Herramienta menor | 2 % | 164020.01 | 3280.40 |
|  |  | Costes directos |  |  | 167300.41 |
