# Cierrapuertas para puerta de vidrio templado

- Propiedad del archivo: CYPE INGENIEROS, S.A.
- Formato: FIEBDC-3/2002
- Ámbito geográfico: Colombia
- Divisa: COP
- Costes indirectos: 3.00 %
- Gastos generales: 13.00 %
- Beneficio industrial: 6.00 %
- IVA: 16.00 %

## L Carpintería, closets, cerrajería, vidrios y protecciones solares

### LV Vidrios

#### LVT Templados

**LVT022** Ud Cierrapuertas para puerta de vidrio templado.
Cierrapuertas para puerta de vidrio templado, de acero inoxidable AISI 304, empotrado en el piso, recibido con mortero de cemento, confeccionado en obra, dosificación 1:6.
Incluye: Replanteo. Preparación del hueco. Retirada y acopio de escombros. Carga manual de escombros sobre camión o contenedor. Aplicación del mortero. Colocación del cierrapuertas.
Criterio de medición de proyecto: Número de unidades previstas, según documentación gráfica de Proyecto.
Criterio de medición de obra: Se medirá el número de unidades realmente ejecutadas según especificaciones de Proyecto.

| Código | Ud | Descripción | Rendimiento | Precio | Importe |
|---|---|---|---|---|---|
| mt08aaa010a | m³ | Agua. (material) | 0.006 | 3281.16 | 19.69 |
| mt01arg005a | t | Arena de cantera, para mortero preparado en obra. (material) | 0.002 | 45135.97 | 90.27 |
| mt08cem000d | kg | Cemento gris en sacos. (material) | 0.250 | 483.43 | 120.86 |
| mt21vts030 | Ud | Cierrapuertas para puerta de vidrio, de acero inoxidable AISI 304, para empotrar en el piso. (material) | 1.000 | 417279.41 | 417279.41 |
| mq06hor010 | h | Concretera eléctrica con una capacidad de amasado de 160 l. (maquinaria) | 0.006 | 8706.88 | 52.24 |
| op00amo010 |  | Amoladora o radial. | 1.000 | 0.00 | 0.00 |
| mo020 | h | Oficial 1ª obra blanca. (mano de obra) | 0.765 | 25476.92 | 19489.84 |
| mo113 | h | Peón de obra blanca. (mano de obra) | 0.191 | 18348.75 | 3504.61 |
| mo011 | h | Oficial 1ª montador. (mano de obra) | 0.382 | 26179.17 | 10000.44 |
| mo080 | h | Ayudante montador. (mano de obra) | 0.089 | 19044.65 | 1694.97 |
| % | % | Herramienta menor | 2 % | 452252.33 | 9045.05 |
|  |  | Costes directos |  |  | 461297.38 |
