# Aislamiento térmico de base de muro, con vidrio celular

- Propiedad del archivo: CYPE INGENIEROS, S.A.
- Formato: FIEBDC-3/2002
- Ámbito geográfico: Colombia
- Divisa: COP
- Costes indirectos: 3.00 %
- Gastos generales: 13.00 %
- Beneficio industrial: 6.00 %
- IVA: 16.00 %

## N Aislamientos e impermeabilizaciones

### NA Aislamientos térmicos

#### NAJ Puentes térmicos

**NAJ110** m Aislamiento térmico de base de muro, con vidrio celular.
Aislamiento térmico de base de muro, formado por banda de vidrio celular, de 80 mm de espesor y 250 mm de anchura, resistencia a compresión >= 1600 kPa, resistencia térmica 0,2 m²K/W, conductividad térmica 0,05 W/(mK) y Euroclase A1 de reacción al fuego, recibida con mortero de cemento, confeccionado en obra, dosificación 1:6.
Incluye: Limpieza y preparación de la superficie soporte. Replanteo de las piezas. Corte del aislante. Aplicación del mortero. Colocación del aislamiento.
Criterio de medición de proyecto: Superficie medida según documentación gráfica de Proyecto.
Criterio de medición de obra: Se medirá la superficie realmente ejecutada según especificaciones de Proyecto.

| Código | Ud | Descripción | Rendimiento | Precio | Importe |
|---|---|---|---|---|---|
| mt16pvi040l | m | Banda de vidrio celular, de 80 mm de espesor y 250 mm de anchura, resistencia a compresión >= 1600 kPa, resistencia térmica 0,2 m²K/W, conductividad térmica 0,05 W/(mK) y Euroclase A1 de reacción al fuego; para colocar en la base de muros. (material) | 1.000 | 521982.78 | 521982.78 |
| mt08aaa010a | m³ | Agua. (material) | 0.006 | 3281.16 | 19.69 |
| mt01arg005a | t | Arena de cantera, para mortero preparado en obra. (material) | 0.003 | 45135.97 | 135.41 |
| mt08cem000d | kg | Cemento gris en sacos. (material) | 0.444 | 483.43 | 214.64 |
| mq06hor010 | h | Concretera eléctrica con una capacidad de amasado de 160 l. (maquinaria) | 0.006 | 8706.88 | 52.24 |
| mo054 | h | Oficial 1ª colocador de aislantes. (mano de obra) | 0.160 | 26179.17 | 4188.67 |
| mo101 | h | Ayudante colocador de aislantes. (mano de obra) | 0.160 | 19044.65 | 3047.14 |
| % | % | Herramienta menor | 2 % | 529640.57 | 10592.81 |
|  |  | Costes directos |  |  | 540233.38 |
