# Bancada flotante antivibración, de concreto armado, para apoyo de maquinaria

- Propiedad del archivo: CYPE INGENIEROS, S.A.
- Formato: FIEBDC-3/2002
- Ámbito geográfico: Colombia
- Divisa: COP
- Costes indirectos: 3.00 %
- Gastos generales: 13.00 %
- Beneficio industrial: 6.00 %
- IVA: 16.00 %

## N Aislamientos e impermeabilizaciones

### NC Amortiguación de vibraciones

#### NCB Bancadas flotantes antivibración

**NCB010** Ud Bancada flotante antivibración, de concreto armado, para apoyo de maquinaria.
Bancada continua flotante antivibración, de concreto armado, para apoyo de maquinaria, de 150x100x16 cm, compuesta de concreto f'c=210 kg/cm² (21 MPa), clase de exposición F0 S0 P0 C0, tamaño máximo del agregado 12,5 mm, manejabilidad blanda, preparado en obra, y fundido con medios manuales, malla electrosoldada tipo XX 50, 25x25 cm y Ø 4-4 mm, sobre una lámina de espuma de polietileno de alta densidad, de 3 mm de espesor, apoyada sobre paneles antivibración de fibra de vidrio moldeada con ligante sintético, de 50 mm de espesor. Incluso capa separadora de film de polietileno de 0,05 mm de espesor y encofrado perimetral de ladrillo cerámico hueco.
Incluye: Replanteo y trazado de la bancada. Colocación del film de polietileno. Colocación y fijación del encofrado perimetral. Colocación del panel antivibración. Colocación del aislamiento acústico. Colocación de las armaduras con separadores homologados. Preparación del concreto. Fundido y compactación del concreto. Regleado y nivelación de la capa de compresión. Curado del concreto.
Criterio de medición de proyecto: Número de unidades previstas, según documentación gráfica de Proyecto.
Criterio de medición de obra: Se medirá el número de unidades realmente ejecutadas según especificaciones de Proyecto.

| Código | Ud | Descripción | Rendimiento | Precio | Importe |
|---|---|---|---|---|---|
| mt16png010a | m² | Film de polietileno de 0,05 mm de espesor y 46 g/m² de masa superficial. (material) | 1.575 | 994.66 | 1566.59 |
| mt04lvc010h | Ud | Ladrillo cerámico hueco doble, para revestir, 33x16x9 cm, densidad 810 kg/m³. (material) | 14.706 | 1302.86 | 19159.86 |
| mt08aaa010a | m³ | Agua. (material) | 0.061 | 3281.16 | 200.15 |
| mt09mif010ca | t | Mortero seco para albañilería, de cemento, color gris, categoría M-5 (resistencia a compresión 5 N/mm²), suministrado en sacos. (material) | 0.012 | 112704.40 | 1352.45 |
| mt16pnc020a | m² | Lámina de espuma de polietileno de alta densidad de 3 mm de espesor; proporcionando una reducción del nivel global de presión de ruido de impactos de 16 dB. (material) | 1.575 | 3064.71 | 4826.92 |
| mt16pnc010a | m | Cinta viscoelástica autoadhesiva, con autoprotección de aluminio, de 50 mm de anchura y de 1,5 mm de espesor, para sellado de juntas. (material) | 0.158 | 4653.83 | 735.31 |
| mt16avg070a | Ud | Panel antivibración de fibra de vidrio moldeada con ligante sintético, de 1150x550x50 mm y 2000 kg/cm² de carga máxima a compresión. (material) | 2.609 | 71510.08 | 186569.80 |
| mt07ame050aae | m² | Malla electrosoldada tipo XX 50, 25x25 cm y Ø 4-4 mm, según NTC 5806 y ASTM A1064 / A1064M. (material) | 1.650 | 1972.29 | 3254.28 |
| mt01arg000d | m³ | Arena cribada. (material) | 0.146 | 77734.17 | 11349.19 |
| mt01arg001de | m³ | Agregado grueso homogeneizado, de tamaño máximo 12,5 mm. (material) | 0.220 | 56269.50 | 12379.29 |
| mt08cem000d | kg | Cemento gris en sacos. (material) | 94.618 | 483.43 | 45741.18 |
| mq06hor010 | h | Concretera eléctrica con una capacidad de amasado de 160 l. (maquinaria) | 0.184 | 8706.88 | 1602.07 |
| au00auh010 |  | Balde de pluma grúa. | 1.000 | 0.00 | 0.00 |
| au00auh040 |  | Vibrador de concreto, eléctrico. | 1.000 | 0.00 | 0.00 |
| mo042 | h | Oficial 1ª obra negra. (mano de obra) | 0.346 | 26513.03 | 9173.51 |
| mo089 | h | Ayudante de obra negra. (mano de obra) | 0.346 | 19805.71 | 6852.78 |
| mo113 | h | Peón de obra blanca. (mano de obra) | 0.577 | 18348.75 | 10587.23 |
| mo020 | h | Oficial 1ª obra blanca. (mano de obra) | 0.420 | 25476.92 | 10700.31 |
| mo112 | h | Ayudante entendido. (mano de obra) | 0.384 | 18648.96 | 7161.20 |
| mo054 | h | Oficial 1ª colocador de aislantes. (mano de obra) | 0.344 | 26179.17 | 9005.63 |
| mo101 | h | Ayudante colocador de aislantes. (mano de obra) | 0.172 | 19044.65 | 3275.68 |
| % | % | Herramienta menor | 2 % | 345493.43 | 6909.87 |
|  |  | Costes directos |  |  | 352403.30 |
