# Impermeabilización de depósito de agua con revestimiento sintético

- Propiedad del archivo: CYPE INGENIEROS, S.A.
- Formato: FIEBDC-3/2002
- Ámbito geográfico: Colombia
- Divisa: COP
- Costes indirectos: 3.00 %
- Gastos generales: 13.00 %
- Beneficio industrial: 6.00 %
- IVA: 16.00 %

## N Aislamientos e impermeabilizaciones

### NI Impermeabilizaciones

#### NIA Fosos de ascensor, tanques y piscinas

**NIA200** m² Impermeabilización de depósito de agua con revestimiento sintético.
Impermeabilización de depósito de agua constituido por muro de superficie lisa de concreto, elementos prefabricados de concreto o revocos de mortero rico en cemento, con dos manos de revestimiento elástico bicomponente, a base de poliuretano sin disolventes, con certificado de potabilidad, con un rendimiento de 0,4 kg/m², diluidas con un 13% de diluyente, a base de xileno; previa aplicación de una mano de imprimación bicomponente, a base de poliuretano.
Incluye: Limpieza y preparación de la superficie. Aplicación de la imprimación. Aplicación del impermeabilizante.
Criterio de medición de proyecto: Superficie medida según documentación gráfica de Proyecto.
Criterio de medición de obra: Se medirá la superficie realmente ejecutada según especificaciones de Proyecto.

| Código | Ud | Descripción | Rendimiento | Precio | Importe |
|---|---|---|---|---|---|
| mt15igp071b | kg | Imprimación bicomponente, a base de poliuretano. (material) | 0.500 | 81228.23 | 40614.12 |
| mt15igp070b | kg | Revestimiento elástico bicomponente, a base de poliuretano sin disolventes, con certificado de potabilidad. (material) | 0.400 | 102722.15 | 41088.86 |
| mt15igp002a | l | Diluyente, a base de xileno. (material) | 0.052 | 23664.17 | 1230.54 |
| mo032 | h | Oficial 1ª aplicador de productos impermeabilizantes. (mano de obra) | 0.416 | 25476.92 | 10598.40 |
| mo070 | h | Ayudante aplicador de productos impermeabilizantes. (mano de obra) | 0.416 | 19044.65 | 7922.57 |
| % | % | Herramienta menor | 2 % | 101454.49 | 2029.09 |
|  |  | Costes directos |  |  | 103483.58 |
