# Impermeabilización de junta de construcción en contacto con el agua, con cinta de PVC-P

- Propiedad del archivo: CYPE INGENIEROS, S.A.
- Formato: FIEBDC-3/2002
- Ámbito geográfico: Colombia
- Divisa: COP
- Costes indirectos: 3.00 %
- Gastos generales: 13.00 %
- Beneficio industrial: 6.00 %
- IVA: 16.00 %

## N Aislamientos e impermeabilizaciones

### NI Impermeabilizaciones

#### NIJ Juntas

**NIJ112** m Impermeabilización de junta de construcción en contacto con el agua, con cinta de PVC-P.
Impermeabilización de junta de construcción, expuesta a presión hidrostática, temporal o permanente, con cinta de PVC-P, de 190 mm de anchura y 4 mm de espesor, color gris, colocada a tope, en la cara exterior del elemento estructural, fijada con puntas metálicas al encofrado de la estructura o al piso de limpieza.
Incluye: Limpieza del soporte. Colocación de la cinta. Fijación mecánica de la cinta.
Criterio de medición de proyecto: Longitud medida según documentación gráfica de Proyecto.
Criterio de medición de obra: Se medirá la longitud realmente ejecutada según especificaciones de Proyecto.

| Código | Ud | Descripción | Rendimiento | Precio | Importe |
|---|---|---|---|---|---|
| mt15sjd110b | m | Cinta de PVC-P, de 190 mm de anchura y 4 mm de espesor, color gris, para estanqueización de juntas de construcción exteriores. (material) | 1.050 | 52952.25 | 55599.86 |
| mt08var070 | kg | Puntas metálicas de cabeza ancha. (material) | 0.100 | 17280.78 | 1728.08 |
| au00auh070 |  | Hacha de soldar, para materiales termoplásticos. | 1.000 | 0.00 | 0.00 |
| mo032 | h | Oficial 1ª aplicador de productos impermeabilizantes. (mano de obra) | 0.123 | 25476.92 | 3133.66 |
| % | % | Herramienta menor | 2 % | 60461.60 | 1209.23 |
|  |  | Costes directos |  |  | 61670.83 |
