# Impermeabilización líquida de vaso de piscina

- Propiedad del archivo: CYPE INGENIEROS, S.A.
- Formato: FIEBDC-3/2002
- Ámbito geográfico: Colombia
- Divisa: COP
- Costes indirectos: 3.00 %
- Gastos generales: 13.00 %
- Beneficio industrial: 6.00 %
- IVA: 16.00 %

## N Aislamientos e impermeabilizaciones

### NL Impermeabilizaciones líquidas

#### NLA Fosos de ascensor, tanques y piscinas

**NLA010** m² Impermeabilización líquida de vaso de piscina.
Impermeabilización líquida de vaso de piscina, con dos capas de membrana impermeabilizante y transpirable, en gel, monocomponente, 7,13 kg/m², reforzada con malla de fibra de vidrio; y banda de refuerzo, de 120 mm de anchura, en puntos singulares, (1 m/m²), fijada con membrana impermeabilizante y transpirable, en gel, monocomponente.
Criterio de valoración económica: El precio no incluye el revestimiento.
Incluye: Limpieza de la superficie soporte. Armado de la superficie. Resolución de los puntos singulares. Aplicación del impermeabilizante.
Criterio de medición de proyecto: Superficie medida según documentación gráfica de Proyecto.
Criterio de medición de obra: Se medirá la superficie realmente ejecutada según especificaciones de Proyecto.

| Código | Ud | Descripción | Rendimiento | Precio | Importe |
|---|---|---|---|---|---|
| mt15pik010b | kg | Membrana impermeabilizante y transpirable, en gel, monocomponente, con muy bajo contenido de sustancias orgánicas volátiles (VOC) y con resistencia a los álcalis y a los cloruros, para aplicar con llana. (material) | 7.130 | 26171.97 | 186606.15 |
| mt15pik100b | m² | Malla de fibra de vidrio. (material) | 1.400 | 13305.82 | 18628.15 |
| mt15pik030b | m | Banda de refuerzo, de 120 mm de anchura. (material) | 1.000 | 12114.08 | 12114.08 |
| op00tal020 |  | Taladro con batidora. | 1.000 | 0.00 | 0.00 |
| mo032 | h | Oficial 1ª aplicador de productos impermeabilizantes. (mano de obra) | 0.253 | 36735.58 | 9294.10 |
| mo070 | h | Ayudante aplicador de productos impermeabilizantes. (mano de obra) | 0.253 | 27459.10 | 6947.15 |
| % | % | Herramienta menor | 2 % | 233589.63 | 4671.79 |
|  |  | Costes directos |  |  | 238261.42 |
