# Aislamiento térmico de origen vegetal por el interior de la hoja exterior, en fachada de doble hoja de mampostería para revestir

- Propiedad del archivo: CYPE INGENIEROS, S.A.
- Formato: FIEBDC-3/2002
- Ámbito geográfico: Colombia
- Divisa: COP
- Costes indirectos: 3.00 %
- Gastos generales: 13.00 %
- Beneficio industrial: 6.00 %
- IVA: 16.00 %

## N Aislamientos e impermeabilizaciones

### NV Aislamientos térmicos de origen vegetal

#### NVF Fachadas y medianerías

**NVF015** m² Aislamiento térmico de origen vegetal por el interior de la hoja exterior, en fachada de doble hoja de mampostería para revestir.
Aislamiento térmico de origen vegetal por el interior de la hoja exterior, en fachada de doble hoja de mampostería para revestir, formado por panel de aglomerado de algodón reciclado, de 100 mm de espesor, de 1200x600 mm, color negro, de 30 kg/m³ de densidad, resistencia térmica 2,7 m²K/W, conductividad térmica 0,037 W/(mK), factor de resistencia a la difusión del vapor de agua 1, Euroclase E de reacción al fuego, resistencia a compresión 10,46 kPa, colocado a tope y con pelladas de adhesivo cementoso.
Incluye: Limpieza y preparación de la superficie del soporte. Replanteo y corte del aislamiento. Aplicación del adhesivo. Aplicación del adhesivo. Colocación del aislamiento. Resolución de puntos singulares.
Criterio de medición de proyecto: Superficie medida según documentación gráfica de Proyecto.
Criterio de medición de obra: Se medirá la superficie realmente ejecutada según especificaciones de Proyecto.

| Código | Ud | Descripción | Rendimiento | Precio | Importe |
|---|---|---|---|---|---|
| mt16aaa040f | kg | Adhesivo cementoso para fijación de placas aislantes, en paramentos verticales. (material) | 2.000 | 2632.92 | 5265.84 |
| mt16alg010byl | m² | Panel de aglomerado de algodón reciclado, de 100 mm de espesor, de 1200x600 mm, color negro, de 30 kg/m³ de densidad, resistencia térmica 2,7 m²K/W, conductividad térmica 0,037 W/(mK), factor de resistencia a la difusión del vapor de agua 1, Euroclase E de reacción al fuego, resistencia a compresión 10,46 kPa. (material) | 1.050 | 74560.62 | 78288.65 |
| mo054 | h | Oficial 1ª colocador de aislantes. (mano de obra) | 0.123 | 26179.17 | 3220.04 |
| mo101 | h | Ayudante colocador de aislantes. (mano de obra) | 0.123 | 19044.65 | 2342.49 |
| % | % | Herramienta menor | 2 % | 89117.02 | 1782.34 |
|  |  | Costes directos |  |  | 90899.36 |
