# Aislamiento térmico de suelos radiantes, con paneles de fibras de madera

- Propiedad del archivo: CYPE INGENIEROS, S.A.
- Formato: FIEBDC-3/2002
- Ámbito geográfico: Colombia
- Divisa: COP
- Costes indirectos: 3.00 %
- Gastos generales: 13.00 %
- Beneficio industrial: 6.00 %
- IVA: 16.00 %

## N Aislamientos e impermeabilizaciones

### NV Aislamientos térmicos de origen vegetal

#### NVL Suelos flotantes

**NVL010** m² Aislamiento térmico de suelos radiantes, con paneles de fibras de madera.
Aislamiento térmico de suelos radiantes, sobre losa de panel contralaminado de madera (CLT), formado por panel aislante de capa única, de fibras de madera, de 80 mm de espesor y 1250x600 mm, de superficie lisa y mecanizado lateral recto, resistencia térmica 2,1 m²K/W, conductividad térmica 0,039 W/(mK), densidad 140 kg/m³, colocado a tope, simplemente apoyado; preparado para recibir un sistema de suelo radiante, con capa de mortero.
Incluye: Limpieza y preparación de la superficie soporte. Corte y preparación del aislamiento. Colocación del aislamiento.
Criterio de medición de proyecto: Superficie medida según documentación gráfica de Proyecto.
Criterio de medición de obra: Se medirá la superficie realmente ejecutada según especificaciones de Proyecto.

| Código | Ud | Descripción | Rendimiento | Precio | Importe |
|---|---|---|---|---|---|
| mt16bab090n | m² | Panel aislante de capa única, de fibras de madera, de 80 mm de espesor y 1250x600 mm, de superficie lisa y mecanizado lateral recto, resistencia térmica 2,1 m²K/W, conductividad térmica 0,039 W/(mK), densidad 140 kg/m³, Euroclase E de reacción al fuego. (material) | 1.050 | 125085.90 | 131340.20 |
| mo054 | h | Oficial 1ª colocador de aislantes. (mano de obra) | 0.099 | 26179.17 | 2591.74 |
| mo101 | h | Ayudante colocador de aislantes. (mano de obra) | 0.099 | 19044.65 | 1885.42 |
| % | % | Herramienta menor | 2 % | 135817.36 | 2716.35 |
|  |  | Costes directos |  |  | 138533.71 |
