# Emboquillado de tejas de borde lateral en cubierta inclinada

- Propiedad del archivo: CYPE INGENIEROS, S.A.
- Formato: FIEBDC-3/2002
- Ámbito geográfico: Colombia
- Divisa: COP
- Costes indirectos: 3.00 %
- Gastos generales: 13.00 %
- Beneficio industrial: 6.00 %
- IVA: 16.00 %

## Q Cubiertas

### QR Remates

#### QRB Borde lateral

**QRB021** m Emboquillado de tejas de borde lateral en cubierta inclinada.
Emboquillado de tejas de borde lateral con mortero de cemento, confeccionado en obra, con aditivo hidrófugo, dosificación 1:6, en cubierta inclinada.
Incluye: Protección de los elementos del entorno. Relleno con mortero. Limpieza final.
Criterio de medición de proyecto: Longitud medida según documentación gráfica de Proyecto.
Criterio de medición de obra: Se medirá la longitud realmente ejecutada según especificaciones de Proyecto.

| Código | Ud | Descripción | Rendimiento | Precio | Importe |
|---|---|---|---|---|---|
| mt08aaa010a | m³ | Agua. (material) | 0.006 | 3281.16 | 19.69 |
| mt01arg005a | t | Arena de cantera, para mortero preparado en obra. (material) | 0.049 | 45135.97 | 2211.66 |
| mt08cem000d | kg | Cemento gris en sacos. (material) | 7.500 | 483.43 | 3625.73 |
| mq06hor010 | h | Concretera eléctrica con una capacidad de amasado de 160 l. (maquinaria) | 0.024 | 8706.88 | 208.97 |
| mo020 | h | Oficial 1ª obra blanca. (mano de obra) | 0.495 | 25476.92 | 12611.08 |
| mo113 | h | Peón de obra blanca. (mano de obra) | 0.495 | 18348.75 | 9082.63 |
| % | % | Herramienta menor | 2 % | 27759.76 | 555.20 |
|  |  | Costes directos |  |  | 28314.96 |
