# Piezas especiales para cubierta inclinada de fibrocemento sin amianto

- Propiedad del archivo: CYPE INGENIEROS, S.A.
- Formato: FIEBDC-3/2002
- Ámbito geográfico: Colombia
- Divisa: COP
- Costes indirectos: 3.00 %
- Gastos generales: 13.00 %
- Beneficio industrial: 6.00 %
- IVA: 16.00 %

## Q Cubiertas

### QU Componentes de cubiertas inclinadas y curvas

#### QUC De placas de fibrocemento sin amianto

**QUC012** Ud Piezas especiales para cubierta inclinada de fibrocemento sin amianto.
Pieza de remate de hastial, formada por pieza superior y pieza inferior, de 300 mm de anchura de ala y 300 mm de longitud, color arcilla, para cubierta de fibrocemento sin amianto, colocada sobre las placas en el encuentro, con un solape mínimo de 10 cm, para cubierta inclinada, con una pendiente mayor del 10%. Incluso accesorios de fijación a las placas.
Incluye: Replanteo y colocación de las piezas especiales sobre las láminas de cubierta. Fijación de las piezas a las placas.
Criterio de medición de proyecto: Número de unidades previstas, según documentación gráfica de Proyecto.
Criterio de medición de obra: Se medirá el número de unidades realmente ejecutadas según especificaciones de Proyecto.

| Código | Ud | Descripción | Rendimiento | Precio | Importe |
|---|---|---|---|---|---|
| mt13eur090a | Ud | Pieza de remate de hastial, formada por pieza superior y pieza inferior, de 300 mm de anchura de ala y 300 mm de longitud, color arcilla, para cubierta de fibrocemento sin amianto, con accesorios de fijación. (material) | 1.000 | 136007.19 | 136007.19 |
| mo051 | h | Oficial 1ª pailero. (mano de obra) | 0.124 | 26179.17 | 3246.22 |
| mo098 | h | Ayudante pailero. (mano de obra) | 0.062 | 19044.65 | 1180.77 |
| % | % | Herramienta menor | 2 % | 140434.18 | 2808.68 |
|  |  | Costes directos |  |  | 143242.86 |
