# Punto singular para cubierta inclinada de policarbonato celular

- Propiedad del archivo: CYPE INGENIEROS, S.A.
- Formato: FIEBDC-3/2002
- Ámbito geográfico: Colombia
- Divisa: COP
- Costes indirectos: 3.00 %
- Gastos generales: 13.00 %
- Beneficio industrial: 6.00 %
- IVA: 16.00 %

## Q Cubiertas

### QU Componentes de cubiertas inclinadas y curvas

#### QUP De placas de policarbonato

**QUP021** m Punto singular para cubierta inclinada de policarbonato celular.
Encuentro frontal de faldón con paramento vertical para cubierta inclinada con una pendiente mayor del 10%, con perfil de apoyo de aluminio, de 1,8 mm de espesor, 65 mm de anchura, 120 mm de altura y 4000 mm de longitud, con junta de neopreno y perfil de cierre superior de aluminio, de 1,8 mm de espesor, 60 mm de anchura, 40 mm de altura y 4000 mm de longitud, con junta de neopreno. Incluso accesorios de fijación de los perfiles al paramento vertical y silicona neutra oxímica, para sellado de juntas.
Incluye: Replanteo. Fijación del perfil de apoyo al paramento vertical. Colocación de las placas. Fijación del perfil de cierre superior al paramento vertical. Sellado de juntas.
Criterio de medición de proyecto: Longitud medida según documentación gráfica de Proyecto, incrementada en 5 cm a cada lado.
Criterio de medición de obra: Se medirá la longitud realmente ejecutada según especificaciones de Proyecto, incluyendo las entregas en los apoyos.

| Código | Ud | Descripción | Rendimiento | Precio | Importe |
|---|---|---|---|---|---|
| mt13lpo170a | m | Perfil de apoyo de aluminio, de 1,8 mm de espesor, 65 mm de anchura, 120 mm de altura y 4000 mm de longitud, con junta de neopreno, para placas planas de policarbonato celular; con accesorios de fijación. (material) | 1.000 | 45334.84 | 45334.84 |
| mt13lpo175a | m | Perfil de cierre superior de aluminio, de 1,8 mm de espesor, 60 mm de anchura, 40 mm de altura y 4000 mm de longitud, con junta de neopreno, para placas planas de policarbonato celular; con accesorios de fijación. (material) | 1.000 | 30053.43 | 30053.43 |
| mt22www050a | Ud | Cartucho de 300 ml de silicona neutra oxímica, de elasticidad permanente y curado rápido, color blanco, rango de temperatura de trabajo de -60 a 150°C, con resistencia a los rayos UV, dureza Shore A aproximada de 22, según ISO 868 y elongación a rotura >= 800%, según ISO 8339. (material) | 0.025 | 11482.20 | 287.06 |
| mo051 | h | Oficial 1ª pailero. (mano de obra) | 0.371 | 26179.17 | 9712.47 |
| mo098 | h | Ayudante pailero. (mano de obra) | 0.185 | 19044.65 | 3523.26 |
| % | % | Herramienta menor | 2 % | 88911.06 | 1778.22 |
|  |  | Costes directos |  |  | 90689.28 |
