# Chapado con piezas irregulares de piedra natural

- Propiedad del archivo: CYPE INGENIEROS, S.A.
- Formato: FIEBDC-3/2002
- Ámbito geográfico: Colombia
- Divisa: COP
- Costes indirectos: 3.00 %
- Gastos generales: 13.00 %
- Beneficio industrial: 6.00 %
- IVA: 16.00 %

## R Revestimientos

### RA De piezas rígidas en paramentos verticales

#### RAP De piedra natural

**RAP002** m² Chapado con piezas irregulares de piedra natural.
Chapado en paramento vertical, de hasta 3 m de altura, con piezas irregulares de pizarra, de entre 2 y 3 cm de espesor, acabado natural, recibidas con mortero de cemento blanco BL-II/A-L 42,5 R M-10 y rejuntadas con el mismo material. Incluso preparación previa de las piedras y del paramento soporte y limpieza final.
Incluye: Preparación de la superficie soporte. Preparación de las piezas. Colocación de las piezas. Rejuntado. Limpieza.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt19cir010b | m² | Piezas irregulares de pizarra, de entre 2 y 3 cm de espesor, acabado natural. (material) | 1.000 | 64342.76 | 64342.76 |
| mt09mob010b | m³ | Mortero de cemento blanco BL-II/A-L 42,5 R, tipo M-10, confeccionado en obra con 380 kg/m³ de cemento y una proporción en volumen 1/4. (material) | 0.030 | 222058.01 | 6661.74 |
| op00sie030 |  | Sierra de disco de diamante, para mesa de trabajo, de corte húmedo. | 1.000 | 0.00 | 0.00 |
| op00tal010 |  | Taladro. | 1.000 | 0.00 | 0.00 |
| mo022 | h | Oficial 1ª colocador de piedra natural. (mano de obra) | 1.605 | 25476.92 | 40890.46 |
| mo060 | h | Ayudante colocador de piedra natural. (mano de obra) | 1.605 | 19044.65 | 30566.66 |
| % | % | Herramienta menor | 2 % | 142461.62 | 2849.23 |
|  |  | Costes directos |  |  | 145310.85 |
