# Mamperlán de madera

- Propiedad del archivo: CYPE INGENIEROS, S.A.
- Formato: FIEBDC-3/2002
- Ámbito geográfico: Colombia
- Divisa: COP
- Costes indirectos: 3.00 %
- Gastos generales: 13.00 %
- Beneficio industrial: 6.00 %
- IVA: 16.00 %

## R Revestimientos

### RE Escaleras

#### REA Remates de peldaño

**REA100** Ud Mamperlán de madera.
Formación de remate de peldaño, mediante mamperlán en escuadra, con lado mayor de 1200 mm de longitud y lado menor de 350 mm de longitud, formado por perfil de aluminio con revestimiento de madera de roble, de 65 mm de anchura y 33 mm de altura. Incluso limpieza y preparación de la superficie soporte, replanteo y fijación del perfil con adhesivo y resolución de encuentros. Sin incluir el lijado de su superficie y la posterior limpieza, la imprimación ni el barnizado.
Incluye: Limpieza y preparación de la superficie soporte. Replanteo. Corte, colocación y fijación del perfil. Resolución de encuentros.
Criterio de medición de proyecto: Longitud medida según documentación gráfica de Proyecto.
Criterio de medición de obra: Se medirá la longitud realmente ejecutada según especificaciones de Proyecto.

| Código | Ud | Descripción | Rendimiento | Precio | Importe |
|---|---|---|---|---|---|
| mt18rpe105b | Ud | Mamperlán en escuadra, con lado mayor de 1200 mm de longitud y lado menor de 350 mm de longitud, formado por perfil de aluminio con revestimiento de madera de roble, de 65 mm de anchura y 33 mm de altura. (material) | 1.000 | 66755.61 | 66755.61 |
| mo023 | h | Oficial 1ª colocador de pisos. (mano de obra) | 0.065 | 25476.92 | 1656.00 |
| % | % | Herramienta menor | 2 % | 68411.61 | 1368.23 |
|  |  | Costes directos |  |  | 69779.84 |
