# Trampilla para trasdosado de placas de yeso laminado. Sistema "KNAUF"

- Propiedad del archivo: CYPE INGENIEROS, S.A.
- Formato: FIEBDC-3/2002
- Ámbito geográfico: Colombia
- Divisa: COP
- Costes indirectos: 3.00 %
- Gastos generales: 13.00 %
- Beneficio industrial: 6.00 %
- IVA: 16.00 %

## R Revestimientos

### RR Sistema Drywall en paredes

#### RRY De placas de yeso laminado

**RRY021** Ud Trampilla para trasdosado de placas de yeso laminado. Sistema "KNAUF".
Trampilla de registro gama Especial, Revo Estanca P/A 12,5, sistema E112.d "KNAUF", de 200x200 mm, formada por marco de aluminio y puerta de placa de yeso laminado (1 Diamant (DFH1I), de 12,5 mm de espesor), para trasdosado de placas de yeso laminado. Incluso accesorios de montaje.
Criterio de valoración económica: El precio incluye la resolución de encuentros y puntos singulares.
Incluye: Marcado y corte de la placa de yeso laminado. Colocación de la trampilla.
Criterio de medición de proyecto: Número de unidades previstas, según documentación gráfica de Proyecto.
Criterio de medición de obra: Se medirá el número de unidades realmente colocadas según especificaciones de Proyecto.

| Código | Ud | Descripción | Rendimiento | Precio | Importe |
|---|---|---|---|---|---|
| mt12ppk060bhhjba | Ud | Trampilla de registro gama Especial, Revo Estanca P/A 12,5, sistema E112.d "KNAUF", de 200x200 mm, formada por marco de aluminio y puerta de placa de yeso laminado (1 Diamant (DFH1I), de 12,5 mm de espesor). (material) | 1.000 | 149302.01 | 149302.01 |
| op00fre010 |  | Fresadora. | 0.100 | 0.00 | 0.00 |
| op00ato010 |  | Atornillador. | 0.100 | 0.00 | 0.00 |
| mo053 | h | Oficial 1ª montador de divisiones y sistemas de placas. (mano de obra) | 0.136 | 26179.17 | 3560.37 |
| mo100 | h | Ayudante montador de divisiones y sistemas de placas. (mano de obra) | 0.136 | 19044.65 | 2590.07 |
| % | % | Herramienta menor | 2 % | 155452.45 | 3109.05 |
|  |  | Costes directos |  |  | 158561.50 |
