# Trasdosado directo de placas de yeso laminado, antirradiaciones. Sistema "PLACO"

- Propiedad del archivo: CYPE INGENIEROS, S.A.
- Formato: FIEBDC-3/2002
- Ámbito geográfico: Colombia
- Divisa: COP
- Costes indirectos: 3.00 %
- Gastos generales: 13.00 %
- Beneficio industrial: 6.00 %
- IVA: 16.00 %

## R Revestimientos

### RR Sistema Drywall en paredes

#### RRY De placas de yeso laminado

**RRY068** m² Trasdosado directo de placas de yeso laminado, antirradiaciones. Sistema "PLACO".
Trasdosado directo, sistema Placo X-Ray Protection "PLACO", de 53,5 mm de espesor total, con nivel de calidad del acabado estándar (Q2), formado por tres placas de yeso laminado DFI / - 600 / 1800 / 12,5 / con los bordes longitudinales afinados, X-Ray Protection "PLACO", formada por un alma de yeso de origen natural embutida e íntimamente ligada a dos láminas de cartón fuerte, aditivada para mejorar su capacidad de absorción de radiaciones, su cohesión a temperaturas altas y su absorción acústica, atornilladas directamente a perfil metálico de acero galvanizado, Maestra Omega "PLACO", fabricado mediante laminación en frío, de 3000 mm de longitud, 82x16 mm de sección y 0,55 mm de espesor, previamente anclado al paramento vertical cada 400 mm, con tornillos de acero. Incluso tornillería para la fijación de las placas y pasta y cinta para el tratamiento de juntas.
Criterio de valoración económica: El precio incluye la resolución de encuentros y puntos singulares, pero no incluye el aislamiento a colocar entre las placas y el paramento.
Incluye: Replanteo y trazado en la losa inferior y en el superior de los perfiles. Replanteo sobre el paramento de las maestras. Colocación y anclaje al paramento soporte de los perfiles auxiliares. Corte de las placas. Fijación de las placas. Replanteo de las cajas para alojamiento de materiales eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12plp050 | m | Perfil de acero galvanizado, Maestra Omega "PLACO", fabricado mediante laminación en frío, de 3000 mm de longitud, 82x16 mm de sección y 0,55 mm de espesor, para la realización de trasdosados autoportantes y techos. (material) | 3.500 | 5254.66 | 18391.31 |
| mt12arp010a | m² | Placa de yeso laminado DFI / - 600 / 1800 / 12,5 / con los bordes longitudinales afinados, X-Ray Protection "PLACO", formada por un alma de yeso de origen natural embutida e íntimamente ligada a dos láminas de cartón fuerte, aditivada para mejorar su capacidad de absorción de radiaciones, su cohesión a temperaturas altas y su absorción acústica. (material) | 3.150 | 134824.89 | 424698.40 |
| mt12arp020a | kg | Pasta de secado Promix X-Ray Protection "PLACO", para el tratamiento de las juntas de las placas de yeso laminado. (material) | 0.330 | 9341.76 | 3082.78 |
| mt12arp030a | Ud | Tornillo autorroscante X-Ray Protection 25 "PLACO", con cabeza de trompeta, de 25 mm de longitud. (material) | 8.000 | 55.23 | 441.84 |
| mt12arp030b | Ud | Tornillo autorroscante X-Ray Protection 35 "PLACO", con cabeza de trompeta, de 35 mm de longitud. (material) | 8.000 | 71.74 | 573.92 |
| mt12arp030c | Ud | Tornillo autorroscante X-Ray Protection 45 "PLACO", con cabeza de trompeta, de 45 mm de longitud. (material) | 15.000 | 88.47 | 1327.05 |
| op00fre010 |  | Fresadora. | 1.000 | 0.00 | 0.00 |
| op00sie010 |  | Sierra de calar. | 1.000 | 0.00 | 0.00 |
| op00tal010 |  | Taladro. | 1.000 | 0.00 | 0.00 |
| op00ato010 |  | Atornillador. | 1.000 | 0.00 | 0.00 |
| mo053 | h | Oficial 1ª montador de divisiones y sistemas de placas. (mano de obra) | 0.422 | 26179.17 | 11047.61 |
| mo100 | h | Ayudante montador de divisiones y sistemas de placas. (mano de obra) | 0.422 | 19044.65 | 8036.84 |
| % | % | Herramienta menor | 2 % | 467599.75 | 9352.00 |
|  |  | Costes directos |  |  | 476951.75 |
