# Felpudo de entrada al edificio, con perfiles de aluminio

- Propiedad del archivo: CYPE INGENIEROS, S.A.
- Formato: FIEBDC-3/2002
- Ámbito geográfico: Colombia
- Divisa: COP
- Costes indirectos: 3.00 %
- Gastos generales: 13.00 %
- Beneficio industrial: 6.00 %
- IVA: 16.00 %

## R Revestimientos

### RS Pisos

#### RSF Alfombras y felpudos

**RSF005** m² Felpudo de entrada al edificio, con perfiles de aluminio.
Felpudo de entrada al edificio, capaz de soportar cargas normales y pesadas, con capacidad de retención de partículas gruesas de suciedad existente en el calzado, formado por perfiles de aluminio anodizado, acabado natural, de 17 mm de altura, 28 mm de anchura y 5 mm de distancia entre perfiles, con inserciones de caucho combinadas con tiras de cepillos. COLOCACIÓN: sobre cajeado en piso.
Incluye: Limpieza de la superficie soporte. Replanteo. Colocación.
Criterio de medición de proyecto: Superficie medida según documentación gráfica de Proyecto.
Criterio de medición de obra: Se medirá la superficie realmente ejecutada según especificaciones de Proyecto.

| Código | Ud | Descripción | Rendimiento | Precio | Importe |
|---|---|---|---|---|---|
| mt18fel110bb | m² | Felpudo de entrada al edificio, capaz de soportar cargas normales y pesadas, con capacidad de retención de partículas gruesas de suciedad existente en el calzado, formado por perfiles de aluminio anodizado, acabado natural, de 17 mm de altura, 28 mm de anchura y 5 mm de distancia entre perfiles, con inserciones de caucho combinadas con tiras de cepillos, para instalar en cajeado de piso. (material) | 1.000 | 1772106.82 | 1772106.82 |
| mo027 | h | Oficial 1ª instalador de moquetas y revestimientos textiles. (mano de obra) | 0.107 | 25476.92 | 2726.03 |
| mo065 | h | Ayudante instalador de moquetas y revestimientos textiles. (mano de obra) | 0.107 | 19044.65 | 2037.78 |
| % | % | Herramienta menor | 2 % | 1776870.63 | 35537.41 |
|  |  | Costes directos |  |  | 1812408.04 |
