# Preparación de superficie de solera de concreto, para la posterior aplicación de un revestimiento

- Propiedad del archivo: CYPE INGENIEROS, S.A.
- Formato: FIEBDC-3/2002
- Ámbito geográfico: Colombia
- Divisa: COP
- Costes indirectos: 3.00 %
- Gastos generales: 13.00 %
- Beneficio industrial: 6.00 %
- IVA: 16.00 %

## R Revestimientos

### RS Pisos

#### RSI Sistemas de pisos industriales y decorativos

**RSI006** m² Preparación de superficie de solera de concreto, para la posterior aplicación de un revestimiento.
Preparación de superficie de solera de concreto, para la posterior aplicación de un revestimiento, mediante desbastado mecánico, obteniendo una rugosidad inferior a 2 mm.
Incluye: Desbastado mecánico del concreto. Limpieza de la superficie soporte. Retirada y acopio de los restos generados. Carga de los restos generados sobre camión o contenedor.
Criterio de medición de proyecto: Superficie medida según documentación gráfica de Proyecto.
Criterio de medición de obra: Se medirá la superficie realmente ejecutada según especificaciones de Proyecto, sin deducir la superficie ocupada por las columnas situados dentro de su perímetro.

| Código | Ud | Descripción | Rendimiento | Precio | Importe |
|---|---|---|---|---|---|
| mq06aca010 | h | Equipo de lijado o desbastado con disco de diamante para superficies de concreto, con sistema de aspiración. (maquinaria) | 0.104 | 14678.29 | 1526.54 |
| mq08gel010k | h | Grupo electrógeno insonorizado, trifásico, de 45 kVA de potencia. (maquinaria) | 0.104 | 13697.84 | 1424.58 |
| mo020 | h | Oficial 1ª obra blanca. (mano de obra) | 0.121 | 26625.25 | 3221.66 |
| mo112 | h | Ayudante entendido. (mano de obra) | 0.121 | 19489.54 | 2358.23 |
| mo113 | h | Peón de obra blanca. (mano de obra) | 0.060 | 19175.79 | 1150.55 |
| % | % | Herramienta menor | 2 % | 9681.56 | 193.63 |
|  |  | Costes directos |  |  | 9875.19 |
