# Piso continuo de micromortero natural de cal

- Propiedad del archivo: CYPE INGENIEROS, S.A.
- Formato: FIEBDC-3/2002
- Ámbito geográfico: Colombia
- Divisa: COP
- Costes indirectos: 3.00 %
- Gastos generales: 13.00 %
- Beneficio industrial: 6.00 %
- IVA: 16.00 %

## R Revestimientos

### RS Pisos

#### RSQ Continuos de micromortero

**RSQ030** m² Piso continuo de micromortero natural de cal.
Piso continuo de micromortero, de 2 a 4 mm de espesor, realizado sobre superficie absorbente. CAPA BASE: micromortero natural de cal, compuesto por cal hidráulica natural, con resistencia a compresión de 5 a 15 N/mm², y agregados seleccionados con granulometría de hasta 600 micras, color blanco, en dos capas, (0,75 kg/m² cada capa). CAPA DECORATIVA: micromortero natural de cal, compuesto por cal hidráulica natural, con resistencia a compresión de 5 a 15 N/mm², y agregados seleccionados con granulometría de hasta 100 micras, color blanco, en dos capas, (0,15 kg/m² cada capa). CAPA DE SELLADO: una mano de mezcla de aceites y resinas vegetales y una mano de pasta a base de ceras naturales y propóleo.
Criterio de valoración económica: El precio no incluye la superficie soporte.
Incluye: Limpieza de la superficie soporte. Replanteo de las juntas de contracción y paños de trabajo. Ejecución de la mezcla. Aplicación de la capa base. Aplicación de la capa decorativa. Lijado de pequeñas adherencias e imperfecciones. Aplicación de la capa de sellado. Limpieza final de la superficie acabada.
Criterio de medición de proyecto: Superficie medida en proyección horizontal, según documentación gráfica de Proyecto.
Criterio de medición de obra: Se medirá, en proyección horizontal, la superficie realmente ejecutada según especificaciones de Proyecto.

| Código | Ud | Descripción | Rendimiento | Precio | Importe |
|---|---|---|---|---|---|
| mt28mcn010a | kg | Micromortero natural de cal, compuesto por cal hidráulica natural, con resistencia a compresión de 5 a 15 N/mm², y agregados seleccionados con granulometría de hasta 600 micras, color blanco, densidad 1200 kg/m³, resistencia a compresión 5 N/mm², sin sustancias orgánicas volátiles (VOC), suministrado en sacos. (material) | 1.500 | 6153.14 | 9229.71 |
| mt28mcn010c | kg | Micromortero natural de cal, compuesto por cal hidráulica natural, con resistencia a compresión de 5 a 15 N/mm², y agregados seleccionados con granulometría de hasta 100 micras, color blanco, densidad 800 kg/m³, resistencia a compresión 5 N/mm², sin sustancias orgánicas volátiles (VOC), suministrado en sacos. (material) | 0.300 | 19769.12 | 5930.74 |
| mt28mcn020a | l | Mezcla de aceites y resinas vegetales, para aplicar con brocha o rodillo. (material) | 0.300 | 73640.00 | 22092.00 |
| mt22www090a | l | Pasta a base de ceras naturales y propóleo, para aplicar con rodillo. (material) | 0.150 | 93246.10 | 13986.92 |
| mt08aaa010a | m³ | Agua. (material) | 0.054 | 3281.16 | 177.18 |
| op00tal020 |  | Taladro con batidora. | 1.000 | 0.00 | 0.00 |
| mo020 | h | Oficial 1ª obra blanca. (mano de obra) | 0.938 | 25476.92 | 23897.35 |
| mo113 | h | Peón de obra blanca. (mano de obra) | 1.676 | 18348.75 | 30752.51 |
| % | % | Herramienta menor | 2 % | 106066.41 | 2121.33 |
|  |  | Costes directos |  |  | 108187.74 |
