# Piso continuo de micromortero de cal y cemento

- Propiedad del archivo: CYPE INGENIEROS, S.A.
- Formato: FIEBDC-3/2002
- Ámbito geográfico: Colombia
- Divisa: COP
- Costes indirectos: 3.00 %
- Gastos generales: 13.00 %
- Beneficio industrial: 6.00 %
- IVA: 16.00 %

## R Revestimientos

### RS Pisos

#### RSQ Continuos de micromortero

**RSQ050** m² Piso continuo de micromortero de cal y cemento.
Piso continuo de micromortero, de 3 mm de espesor, realizado sobre superficie absorbente. IMPRIMACIÓN: a base de copolímeros acrílicos en emulsión acuosa, sin diluir. CAPA BASE: micromortero de cal y cemento, con un tamaño máximo del agregado de 0,1 mm, color a elegir, con resina acrílica y pigmento, en dos capas, (0,25 kg/m² cada capa) y malla de fibra de vidrio antiálcalis, de 2,2x2,3 mm de luz de malla, de 58 g/m² de masa superficial. CAPA DECORATIVA: micromortero de cal y cemento, con un tamaño máximo del agregado de 0,4 mm, color a elegir, con resina acrílica y pigmento, (1 kg/m²). CAPA DE SELLADO: imprimación a base de copolímeros acrílicos en emulsión acuosa y barniz al agua de poliuretano bicomponente.
Criterio de valoración económica: El precio no incluye la superficie soporte.
Incluye: Limpieza de la superficie soporte. Replanteo de las juntas de contracción y paños de trabajo. Aplicación de la capa de imprimación. Ejecución de la mezcla. Aplicación de la capa base. Colocación de la malla embebida en la capa base. Lijado de pequeñas adherencias e imperfecciones. Aplicación de la capa decorativa. Aplicación de la capa de sellado. Limpieza final de la superficie acabada.
Criterio de medición de proyecto: Superficie medida en proyección horizontal, según documentación gráfica de Proyecto.
Criterio de medición de obra: Se medirá, en proyección horizontal, la superficie realmente ejecutada según especificaciones de Proyecto.

| Código | Ud | Descripción | Rendimiento | Precio | Importe |
|---|---|---|---|---|---|
| mt28mcc006a | l | Imprimación a base de copolímeros acrílicos en emulsión acuosa, sin diluir, para regularizar la porosidad y mejorar la adherencia de los soportes absorbentes, para aplicar con rodillo. (material) | 0.100 | 20757.58 | 2075.76 |
| mt28mcc050a | m² | Malla de fibra de vidrio antiálcalis, de 2,2x2,3 mm de luz de malla, de 58 g/m² de masa superficial, para armar micromorteros. (material) | 1.050 | 5930.73 | 6227.27 |
| mt28mcc010a | kg | Micromortero bicomponente, compuesto de cemento, cal, agregados seleccionados y aditivos, con un tamaño máximo del agregado de 0,1 mm, color a elegir, como capa base, para aplicar con llana metálica. (material) | 0.500 | 11985.03 | 5992.52 |
| mt28mcc009a | l | Resina acrílica en base acuosa. (material) | 0.591 | 16902.60 | 9989.44 |
| mt28mcc008 | Ud | Pigmento, para la coloración en masa de microcemento. (material) | 0.200 | 79076.51 | 15815.30 |
| mt28mcc010p | kg | Micromortero bicomponente, compuesto de cemento, cal, agregados seleccionados y aditivos, con un tamaño máximo del agregado de 0,4 mm, color a elegir, como capa base, para aplicar con llana metálica. (material) | 1.000 | 11985.03 | 11985.03 |
| mt28mcc020a | l | Imprimación a base de copolímeros acrílicos en emulsión acuosa, como puente de unión entre el micromortero y el barniz, para aplicar con brocha, rodillo o pistola. (material) | 0.120 | 60295.83 | 7235.50 |
| mt28mcc021a | l | Barniz al agua de poliuretano bicomponente, para aplicar con brocha, rodillo o pistola. (material) | 0.150 | 93903.35 | 14085.50 |
| op00tal020 |  | Taladro con batidora. | 1.000 | 0.00 | 0.00 |
| mo020 | h | Oficial 1ª obra blanca. (mano de obra) | 0.985 | 25476.92 | 25094.77 |
| mo113 | h | Peón de obra blanca. (mano de obra) | 1.759 | 18348.75 | 32275.45 |
| % | % | Herramienta menor | 2 % | 130776.54 | 2615.53 |
|  |  | Costes directos |  |  | 133392.07 |
