# Plato de ducha para ocultar bajo el piso

- Propiedad del archivo: CYPE INGENIEROS, S.A.
- Formato: FIEBDC-3/2002
- Ámbito geográfico: Colombia
- Divisa: COP
- Costes indirectos: 3.00 %
- Gastos generales: 13.00 %
- Beneficio industrial: 6.00 %
- IVA: 16.00 %

## S Señalización y equipamiento

### SA Aparatos sanitarios

#### SAD Duchas

**SAD100** Ud Plato de ducha para ocultar bajo el piso.
Plato de ducha registrable y autolimpiable, para ocultar bajo el piso, de poliuretano, con tratamiento antibacteriano y fungicida, de 700x900 mm y 31 mm de altura, con sumidero sifónico, convertible en no sifónico, de polipropileno de 60 mm de altura, de salida horizontal y 40 mm de diámetro, perfiles de PVC para colocación del piso, perfiles de PVC para encuentros con elementos verticales, banda de refuerzo, adhesivo, placa de protección de EPS y llave para registro de acero inoxidable.
Criterio de valoración económica: El precio no incluye el piso.
Incluye: Replanteo. Colocación y fijación del aparato. Montaje del desagüe. Conexión a la red de evacuación. Montaje de accesorios y complementos. Comprobación de su correcto funcionamiento.
Criterio de medición de proyecto: Número de unidades previstas, según documentación gráfica de Proyecto.
Criterio de medición de obra: Se medirá el número de unidades realmente colocadas según especificaciones de Proyecto.

| Código | Ud | Descripción | Rendimiento | Precio | Importe |
|---|---|---|---|---|---|
| mt30rev010bb | Ud | Plato de ducha registrable y autolimpiable, para ocultar bajo el piso, de poliuretano, con tratamiento antibacteriano y fungicida, de 700x900 mm y 31 mm de altura, con sumidero sifónico, convertible en no sifónico, de polipropileno de 60 mm de altura, de salida horizontal y 40 mm de diámetro, perfiles de PVC para colocación del piso, perfiles de PVC para encuentros con elementos verticales, banda de refuerzo, adhesivo, placa de protección de EPS y llave para registro de acero inoxidable. (material) | 1.000 | 3895758.24 | 3895758.24 |
| mo008 | h | Oficial 1ª plomero. (mano de obra) | 0.895 | 27359.16 | 24486.45 |
| % | % | Herramienta menor | 2 % | 3920244.69 | 78404.89 |
|  |  | Costes directos |  |  | 3998649.58 |
