# Bastidor empotrado para sanitario suspendido

- Propiedad del archivo: CYPE INGENIEROS, S.A.
- Formato: FIEBDC-3/2002
- Ámbito geográfico: Colombia
- Divisa: COP
- Costes indirectos: 3.00 %
- Gastos generales: 13.00 %
- Beneficio industrial: 6.00 %
- IVA: 16.00 %

## S Señalización y equipamiento

### SA Aparatos sanitarios

#### SAI Sanitarios

**SAI100** Ud Bastidor empotrado para sanitario suspendido.
Bastidor premontado de acero galvanizado, para sanitario o bidé suspendidos, probado para una carga de 400 kg, con fijaciones y soporte regulable en altura. Instalación empotrada en muro de mampostería.
Incluye: Replanteo. Colocación y fijación.
Criterio de medición de proyecto: Número de unidades previstas, según documentación gráfica de Proyecto.
Criterio de medición de obra: Se medirá el número de unidades realmente colocadas según especificaciones de Proyecto.

| Código | Ud | Descripción | Rendimiento | Precio | Importe |
|---|---|---|---|---|---|
| mt30oli083a | Ud | Bastidor premontado de acero galvanizado, para sanitario o bidé suspendidos, probado para una carga de 400 kg, con fijaciones y soporte regulable en altura, para empotrar en muro de mampostería. (material) | 1.000 | 432893.57 | 432893.57 |
| op00tal010 |  | Taladro. | 1.000 | 0.00 | 0.00 |
| op00ato010 |  | Atornillador. | 1.000 | 0.00 | 0.00 |
| mo008 | h | Oficial 1ª plomero. (mano de obra) | 0.256 | 27359.16 | 7003.94 |
| % | % | Herramienta menor | 2 % | 439897.51 | 8797.95 |
|  |  | Costes directos |  |  | 448695.46 |
