# Orinal de porcelana sanitaria "ROCA"

- Propiedad del archivo: CYPE INGENIEROS, S.A.
- Formato: FIEBDC-3/2002
- Ámbito geográfico: Colombia
- Divisa: COP
- Costes indirectos: 3.00 %
- Gastos generales: 13.00 %
- Beneficio industrial: 6.00 %
- IVA: 16.00 %

## S Señalización y equipamiento

### SA Aparatos sanitarios

#### SAU Orinales

**SAU010** Ud Orinal de porcelana sanitaria "ROCA".
Orinal de porcelana sanitaria, con alimentación empotrada, con tapa de poliéster, modelo Urinett "ROCA", color Blanco, de 285x325x525 mm, equipado con grifo de paso recto para orinal, con tiempo de flujo ajustable, acabado cromado, modelo Avant. Incluso silicona para sellado de juntas.
Incluye: Replanteo. Colocación y fijación del aparato. Montaje del desagüe. Conexión a la red de evacuación. Montaje de la grifería. Conexión a la red de agua fría. Comprobación de su correcto funcionamiento. Sellado de juntas.
Criterio de medición de proyecto: Número de unidades previstas, según documentación gráfica de Proyecto.
Criterio de medición de obra: Se medirá el número de unidades realmente colocadas según especificaciones de Proyecto.

| Código | Ud | Descripción | Rendimiento | Precio | Importe |
|---|---|---|---|---|---|
| mt30uar030d | Ud | Orinal de porcelana sanitaria, con alimentación empotrada, con tapa de poliéster, modelo Urinett "ROCA", color Blanco, de 285x325x525 mm. (material) | 1.000 | 2088782.64 | 2088782.64 |
| mt31gmo060a | Ud | Grifo de paso recto para orinal, con tiempo de flujo ajustable, acabado cromado, modelo Avant "ROCA", con rosetón redondo y conexiones de 1/2" de diámetro. (material) | 1.000 | 1048486.98 | 1048486.98 |
| mt30www005 | Ud | Cartucho de 300 ml de silicona ácida monocomponente, fungicida, para sellado de juntas en ambientes húmedos. (material) | 0.012 | 43881.99 | 526.58 |
| op00ato010 |  | Atornillador. | 1.000 | 0.00 | 0.00 |
| op00mar010 |  | Martillo. | 1.000 | 0.00 | 0.00 |
| op00tal010 |  | Taladro. | 1.000 | 0.00 | 0.00 |
| mo008 | h | Oficial 1ª plomero. (mano de obra) | 1.278 | 26179.17 | 33456.98 |
| % | % | Herramienta menor | 2 % | 3171253.18 | 63425.06 |
|  |  | Costes directos |  |  | 3234678.24 |
