# Frigorífico

- Propiedad del archivo: CYPE INGENIEROS, S.A.
- Formato: FIEBDC-3/2002
- Ámbito geográfico: Colombia
- Divisa: COP
- Costes indirectos: 3.00 %
- Gastos generales: 13.00 %
- Beneficio industrial: 6.00 %
- IVA: 16.00 %

## S Señalización y equipamiento

### SC Cocinas/galerías

#### SCE Electrodomésticos

**SCE050** Ud Frigorífico.
Frigorífico combi, de 595 mm de anchura, 2030 mm de altura y 682 mm de profundidad, acabado cromado mate, capacidad de los compartimentos del frigorífico 277 l, capacidad de los compartimentos del congelador 107 l, consumo de energía anual 215 kWh, índice de eficiencia energética EEI entre 64 y 80, emisión de ruido aéreo entre 30 y 36 dBA.
Incluye: Replanteo. Colocación del aparato. Conexión a la red eléctrica. Comprobación de su correcto funcionamiento.
Criterio de medición de proyecto: Número de unidades previstas, según documentación gráfica de Proyecto.
Criterio de medición de obra: Se medirá el número de unidades realmente colocadas según especificaciones de Proyecto.

| Código | Ud | Descripción | Rendimiento | Precio | Importe |
|---|---|---|---|---|---|
| mt32fri010xFp | Ud | Frigorífico combi, de 595 mm de anchura, 2030 mm de altura y 682 mm de profundidad, acabado cromado mate, capacidad de los compartimentos del frigorífico 277 l, capacidad de los compartimentos del congelador 107 l, consumo de energía anual 215 kWh, índice de eficiencia energética EEI entre 64 y 80, emisión de ruido aéreo entre 30 y 36 dBA. (material) | 1.000 | 2115268.20 | 2115268.20 |
| mo003 | h | Maestro electricista. (mano de obra) | 0.375 | 26179.17 | 9817.19 |
| % | % | Herramienta menor | 2 % | 2125085.39 | 42501.71 |
|  |  | Costes directos |  |  | 2167587.10 |
