# Cinta autoadhesiva, antideslizante. Colocación en el peldaño

- Propiedad del archivo: CYPE INGENIEROS, S.A.
- Formato: FIEBDC-3/2002
- Ámbito geográfico: Colombia
- Divisa: COP
- Costes indirectos: 3.00 %
- Gastos generales: 13.00 %
- Beneficio industrial: 6.00 %
- IVA: 16.00 %

## S Señalización y equipamiento

### SD Protecciones

#### SDE Protectores para escaleras

**SDE020** m Cinta autoadhesiva, antideslizante. Colocación en el peldaño.
Cinta autoadhesiva, antideslizante, de 25 mm de anchura, color negro. Colocación en el peldaño.
Incluye: Preparación y limpieza de la superficie soporte. Replanteo. Colocación del elemento.
Criterio de medición de proyecto: Longitud medida según documentación gráfica de Proyecto.
Criterio de medición de obra: Se medirá la longitud realmente ejecutada según especificaciones de Proyecto.

| Código | Ud | Descripción | Rendimiento | Precio | Importe |
|---|---|---|---|---|---|
| mt53pdi200a | m | Cinta autoadhesiva, antideslizante, de 25 mm de anchura, color negro, para colocar en el peldaño, para uso interior y exterior. (material) | 1.000 | 5138.93 | 5138.93 |
| mo080 | h | Ayudante montador. (mano de obra) | 0.024 | 19903.05 | 477.67 |
| % | % | Herramienta menor | 2 % | 5616.60 | 112.33 |
|  |  | Costes directos |  |  | 5728.93 |
