# Protector de manos para puerta interior, de lámina de polipropileno. Colocación en el marco y en la hoja de la puerta

- Propiedad del archivo: CYPE INGENIEROS, S.A.
- Formato: FIEBDC-3/2002
- Ámbito geográfico: Colombia
- Divisa: COP
- Costes indirectos: 3.00 %
- Gastos generales: 13.00 %
- Beneficio industrial: 6.00 %
- IVA: 16.00 %

## S Señalización y equipamiento

### SD Protecciones

#### SDO Protectores para puertas

**SDO020** Ud Protector de manos para puerta interior, de lámina de polipropileno. Colocación en el marco y en la hoja de la puerta.
Protector de manos para puerta interior, de lámina de polipropileno translúcida, flexible, de 0,8 mm de espesor, 1200 mm de altura y 180° de apertura, para colocar en el marco y en la hoja de la puerta, con guías laterales autoadhesivas, de aluminio.
Incluye: Replanteo. Montaje y fijación.
Criterio de medición de proyecto: Número de unidades previstas, según documentación gráfica de Proyecto.
Criterio de medición de obra: Se medirá el número de unidades realmente colocadas según especificaciones de Proyecto.

| Código | Ud | Descripción | Rendimiento | Precio | Importe |
|---|---|---|---|---|---|
| mt53pdi053b | Ud | Protector de manos para puerta interior, de lámina de polipropileno translúcida, flexible, de 0,8 mm de espesor, 1200 mm de altura y 180° de apertura, para colocar en el marco y en la hoja de la puerta, con guías laterales autoadhesivas, de aluminio. (material) | 1.000 | 88132.16 | 88132.16 |
| mo080 | h | Ayudante montador. (mano de obra) | 0.120 | 19044.65 | 2285.36 |
| % | % | Herramienta menor | 2 % | 90417.52 | 1808.35 |
|  |  | Costes directos |  |  | 92225.87 |
