# Escalera escamoteable

- Propiedad del archivo: CYPE INGENIEROS, S.A.
- Formato: FIEBDC-3/2002
- Ámbito geográfico: Colombia
- Divisa: COP
- Costes indirectos: 3.00 %
- Gastos generales: 13.00 %
- Beneficio industrial: 6.00 %
- IVA: 16.00 %

## S Señalización y equipamiento

### SE Escaleras prefabricadas

#### SEE Escamoteables

**SEE010** Ud Escalera escamoteable.
Escalera escamoteable de madera, acabado barnizado, de 3 tramos, para salvar una altura entre plantas de 233 a 280 cm y para un hueco de 100x60 cm, de altura regulable, con peldaños antideslizantes de 8 cm de anchura, chazos de goma, tapa interior, barra de apertura y cajón con aislamiento térmico incorporado, recibido con mortero de cemento, confeccionado en obra, dosificación 1:6. Totalmente montada.
Incluye: Replanteo y fijación del cajón. Colocación de la escalera y de la tapa. Sellado de las juntas con silicona neutra.
Criterio de medición de proyecto: Número de unidades previstas, según documentación gráfica de Proyecto.
Criterio de medición de obra: Se medirá el número de unidades realmente ejecutadas según especificaciones de Proyecto.

| Código | Ud | Descripción | Rendimiento | Precio | Importe |
|---|---|---|---|---|---|
| mt44efk020ed | Ud | Escalera escamoteable de madera, acabado barnizado, de 3 tramos, para salvar una altura entre plantas de 233 a 280 cm y para un hueco de 100x60 cm, de altura regulable, con peldaños antideslizantes de 8 cm de anchura, chazos de goma, tapa interior, barra de apertura y cajón con aislamiento térmico incorporado para empotrar en soporte. (material) | 1.000 | 1247171.36 | 1247171.36 |
| mt08aaa010a | m³ | Agua. (material) | 0.022 | 3281.16 | 72.19 |
| mt01arg005a | t | Arena de cantera, para mortero preparado en obra. (material) | 0.176 | 45135.97 | 7943.93 |
| mt08cem000d | kg | Cemento gris en sacos. (material) | 27.000 | 483.43 | 13052.61 |
| mt15sja100 | Ud | Cartucho de masilla de silicona neutra. (material) | 1.000 | 16834.14 | 16834.14 |
| mq06hor010 | h | Concretera eléctrica con una capacidad de amasado de 160 l. (maquinaria) | 0.088 | 8706.88 | 766.21 |
| op00ato010 |  | Atornillador. | 1.000 | 0.00 | 0.00 |
| op00tal010 |  | Taladro. | 1.000 | 0.00 | 0.00 |
| mo011 | h | Oficial 1ª montador. (mano de obra) | 6.252 | 26179.17 | 163672.17 |
| mo080 | h | Ayudante montador. (mano de obra) | 7.333 | 19044.65 | 139654.42 |
| % | % | Herramienta menor | 2 % | 1589167.03 | 31783.34 |
|  |  | Costes directos |  |  | 1620950.37 |
