# Escalera de tijera

- Propiedad del archivo: CYPE INGENIEROS, S.A.
- Formato: FIEBDC-3/2002
- Ámbito geográfico: Colombia
- Divisa: COP
- Costes indirectos: 3.00 %
- Gastos generales: 13.00 %
- Beneficio industrial: 6.00 %
- IVA: 16.00 %

## S Señalización y equipamiento

### SE Escaleras prefabricadas

#### SEJ De tijera

**SEJ010** Ud Escalera de tijera.
Escalera retráctil extensible de tijera para techo de acero lacado, con apertura y cierre manuales, para salvar una altura entre plantas de 250 a 275 cm y para un hueco de 70x50 cm, tapa de acero lacado en blanco de 16 mm de espesor y cajón de lámina lacada en blanco de 12,5 cm de altura, recibido con mortero de cemento, confeccionado en obra, dosificación 1:6. Totalmente montada.
Incluye: Replanteo y fijación del cajón. Colocación de la escalera y de la tapa. Sellado de las juntas con silicona neutra.
Criterio de medición de proyecto: Número de unidades previstas, según documentación gráfica de Proyecto.
Criterio de medición de obra: Se medirá el número de unidades realmente ejecutadas según especificaciones de Proyecto.

| Código | Ud | Descripción | Rendimiento | Precio | Importe |
|---|---|---|---|---|---|
| mt44etm010jag | Ud | Escalera retráctil extensible de tijera para techo de acero lacado, con apertura y cierre manuales, para salvar una altura entre plantas de 250 a 275 cm y para un hueco de 70x50 cm, tapa de acero lacado en blanco de 16 mm de espesor y cajón de lámina lacada en blanco de 12,5 cm de altura para empotrar en soporte. (material) | 1.000 | 790811.08 | 790811.08 |
| mt15sja100 | Ud | Cartucho de masilla de silicona neutra. (material) | 1.000 | 16819.93 | 16819.93 |
| mt08aaa010a | m³ | Agua. (material) | 0.022 | 3289.66 | 72.37 |
| mt01arg005a | t | Arena de cantera, para mortero preparado en obra. (material) | 0.176 | 45246.78 | 7963.43 |
| mt08cem000d | kg | Cemento gris en sacos. (material) | 27.000 | 484.68 | 13086.36 |
| mq06hor010 | h | Concretera eléctrica con una capacidad de amasado de 160 l. (maquinaria) | 0.088 | 8779.49 | 772.60 |
| op00ato010 |  | Atornillador. | 1.000 | 0.00 | 0.00 |
| op00tal010 |  | Taladro. | 1.000 | 0.00 | 0.00 |
| mo011 | h | Oficial 1ª montador. (mano de obra) | 6.252 | 27359.16 | 171049.47 |
| mo080 | h | Ayudante montador. (mano de obra) | 7.333 | 19903.05 | 145949.07 |
| % | % | Herramienta menor | 2 % | 1146524.31 | 22930.49 |
|  |  | Costes directos |  |  | 1169454.80 |
