# Toallero para baño

- Propiedad del archivo: CYPE INGENIEROS, S.A.
- Formato: FIEBDC-3/2002
- Ámbito geográfico: Colombia
- Divisa: COP
- Costes indirectos: 3.00 %
- Gastos generales: 13.00 %
- Beneficio industrial: 6.00 %
- IVA: 16.00 %

## S Señalización y equipamiento

### SM Baños

#### SMA Accesorios

**SMA045** Ud Toallero para baño.
Toallero de barra, de acero inoxidable AISI 304, acabado satinado, de 430x90 mm. Fijación al soporte con las sujeciones suministradas por el fabricante.
Incluye: Replanteo. Colocación y fijación.
Criterio de medición de proyecto: Número de unidades previstas, según documentación gráfica de Proyecto.
Criterio de medición de obra: Se medirá el número de unidades realmente colocadas según especificaciones de Proyecto.

| Código | Ud | Descripción | Rendimiento | Precio | Importe |
|---|---|---|---|---|---|
| mt31abp061bq | Ud | Toallero de barra, de acero inoxidable AISI 304, acabado satinado, de 430x90 mm. (material) | 1.000 | 243555.85 | 243555.85 |
| op00ato010 |  | Atornillador. | 1.000 | 0.00 | 0.00 |
| op00tal010 |  | Taladro. | 1.000 | 0.00 | 0.00 |
| mo107 | h | Ayudante plomero. (mano de obra) | 0.256 | 19865.18 | 5085.49 |
| % | % | Herramienta menor | 2 % | 248641.34 | 4972.83 |
|  |  | Costes directos |  |  | 253614.17 |
