# Banda táctil antideslizante de aluminio

- Propiedad del archivo: CYPE INGENIEROS, S.A.
- Formato: FIEBDC-3/2002
- Ámbito geográfico: Colombia
- Divisa: COP
- Costes indirectos: 3.00 %
- Gastos generales: 13.00 %
- Beneficio industrial: 6.00 %
- IVA: 16.00 %

## S Señalización y equipamiento

### ST Sistemas para pisos táctiles

#### STA Bandas

**STA020** m Banda táctil antideslizante de aluminio.
Banda táctil antideslizante de aluminio anodizado, de 30 mm de anchura y 5 mm de altura, de color natural, fijada con adhesivo de poliuretano sobre el piso, mediante el uso de una plantilla.
Incluye: Replanteo y fijación de la plantilla al piso. Fijación de la banda táctil al piso.
Criterio de medición de proyecto: Longitud medida a ejes, según documentación gráfica de Proyecto.
Criterio de medición de obra: Se medirá, a ejes, la longitud realmente ejecutada según especificaciones de Proyecto.

| Código | Ud | Descripción | Rendimiento | Precio | Importe |
|---|---|---|---|---|---|
| mt47pta010c | m | Banda táctil antideslizante de aluminio anodizado, de 30 mm de anchura y 5 mm de altura, de color natural, para fijar con adhesivo sobre el piso. (material) | 1.050 | 29842.55 | 31334.68 |
| mt47adc110a | kg | Adhesivo especial de poliuretano bicomponente. (material) | 0.240 | 12321.81 | 2957.23 |
| mt47pta020 | m² | Plantilla reutilizable para montaje de pisos táctiles. (material) | 0.005 | 354835.92 | 1774.18 |
| mt27wav030 | m | Cinta de papel de 5 cm de anchura. (material) | 0.100 | 202.40 | 20.24 |
| mo080 | h | Ayudante montador. (mano de obra) | 0.060 | 19044.65 | 1142.68 |
| % | % | Herramienta menor | 2 % | 37229.01 | 744.58 |
|  |  | Costes directos |  |  | 37973.59 |
