# Caja de inspección prefabricada

- Propiedad del archivo: CYPE INGENIEROS, S.A.
- Formato: FIEBDC-3/2002
- Ámbito geográfico: Colombia
- Divisa: COP
- Costes indirectos: 3.00 %
- Gastos generales: 13.00 %
- Beneficio industrial: 6.00 %
- IVA: 16.00 %

## U Urbanización interior del terreno

### UA Alcantarillado

#### UAA Cajas de inspección

**UAA012** Ud Caja de inspección prefabricada.
Caja de paso enterrada, prefabricada de concreto, de dimensiones interiores 40x40x50 cm, sobre solera de concreto simple f'c=210 kg/cm² (21 MPa), clase de exposición F0 S0 P0 C0, tamaño máximo del agregado 19 mm, manejabilidad blanda de 20 cm de espesor, con marco y tapa prefabricados de concreto armado y cierre hermético al paso de los olores mefíticos.
Criterio de valoración económica: El precio no incluye la excavación ni el relleno del trasdós.
Incluye: Replanteo. Fundido y compactación del concreto en formación de solera. Colocación de la caja de inspección prefabricada. Ejecución de taladros para el conexionado de los colectores a la caja de inspección. Conexionado de los colectores a la caja de inspección. Colocación de la tapa y los accesorios. Comprobación de su correcto funcionamiento.
Criterio de medición de proyecto: Número de unidades previstas, según documentación gráfica de Proyecto.
Criterio de medición de obra: Se medirá el número de unidades realmente ejecutadas según especificaciones de Proyecto.

| Código | Ud | Descripción | Rendimiento | Precio | Importe |
|---|---|---|---|---|---|
| mt10hmf050qde | m³ | Concreto simple f'c=210 kg/cm² (21 MPa), clase de exposición F0 S0 P0 C0, tamaño máximo del agregado 19 mm, manejabilidad blanda, fabricado en planta, según NSR-10 y ACI 318. (material) | 0.098 | 329154.73 | 32257.16 |
| mt11arh010b | Ud | Caja de inspección con fondo, registrable, prefabricada de concreto fck=25 MPa, de 40x40x50 cm de medidas interiores, para saneamiento. (material) | 1.000 | 97525.63 | 97525.63 |
| mt11arh020b | Ud | Marco y tapa prefabricados de concreto armado fck=25 MPa, para cajas de inspección de saneamiento de 40x40 cm, espesor de la tapa 4 cm, con cierre hermético al paso de los olores mefíticos. (material) | 1.000 | 33266.83 | 33266.83 |
| au00auh020 |  | Canaleta para fundido del concreto. | 1.000 | 0.00 | 0.00 |
| au00auh040 |  | Vibrador de concreto, eléctrico. | 1.000 | 0.00 | 0.00 |
| mo041 | h | Oficial 1ª obra blanca de obra civil. (mano de obra) | 0.609 | 26625.25 | 16214.78 |
| mo087 | h | Ayudante de obra blanca de obra civil. (mano de obra) | 0.450 | 19903.05 | 8956.37 |
| % | % | Herramienta menor | 2 % | 188220.77 | 3764.42 |
|  |  | Costes directos |  |  | 191985.19 |
