# Baliza con lámpara LED

- Propiedad del archivo: CYPE INGENIEROS, S.A.
- Formato: FIEBDC-3/2002
- Ámbito geográfico: Colombia
- Divisa: COP
- Costes indirectos: 3.00 %
- Gastos generales: 13.00 %
- Beneficio industrial: 6.00 %
- IVA: 16.00 %

## U Urbanización interior del terreno

### UI Iluminación exterior

#### UII Alumbrado de zonas peatonales y jardín

**UII011** Ud Baliza con lámpara LED.
Baliza, de 120x39x1200 mm, de 9 W, alimentación a 220/240 V y 50-60 Hz, con lámpara LED no reemplazable, temperatura de color 3000 K, con cuerpo de aluminio, acabado lacado, exterior color negro acabado texturizado e interior color negro acabado texturizado, y haz de luz extensivo, índice de deslumbramiento unificado menor de 19, índice de reproducción cromática mayor de 80, flujo luminoso 88 lúmenes, grado de protección IP65 y aislamiento clase II.
Incluye: Replanteo. Montaje, conexionado y comprobación de su correcto funcionamiento.
Criterio de medición de proyecto: Número de unidades previstas, según documentación gráfica de Proyecto.
Criterio de medición de obra: Se medirá el número de unidades realmente ejecutadas según especificaciones de Proyecto.

| Código | Ud | Descripción | Rendimiento | Precio | Importe |
|---|---|---|---|---|---|
| mt34blg010Ga | Ud | Baliza, de 120x39x1200 mm, de 9 W, alimentación a 220/240 V y 50-60 Hz, con lámpara LED no reemplazable, temperatura de color 3000 K, con cuerpo de aluminio, acabado lacado, exterior color negro acabado texturizado e interior color negro acabado texturizado, y haz de luz extensivo, índice de deslumbramiento unificado menor de 19, índice de reproducción cromática mayor de 80, flujo luminoso 88 lúmenes, grado de protección IP65 y aislamiento clase II. (material) | 1.000 | 4033509.50 | 4033509.50 |
| mo003 | h | Maestro electricista. (mano de obra) | 0.490 | 26179.17 | 12827.79 |
| mo102 | h | Ayudante electricista. (mano de obra) | 0.490 | 19008.41 | 9314.12 |
| % | % | Herramienta menor | 2 % | 4055651.41 | 81113.03 |
|  |  | Costes directos |  |  | 4136764.44 |
