# Banco de madera

- Propiedad del archivo: CYPE INGENIEROS, S.A.
- Formato: FIEBDC-3/2002
- Ámbito geográfico: Colombia
- Divisa: COP
- Costes indirectos: 3.00 %
- Gastos generales: 13.00 %
- Beneficio industrial: 6.00 %
- IVA: 16.00 %

## U Urbanización interior del terreno

### UM Mobiliario urbano

#### UMB Bancos y mesas

**UMB020** Ud Banco de madera.
Banco con respaldo de madera, de tablas de madera tropical, de 300 cm de longitud, pintado y barnizado, con soportes de fundición de aluminio, fijado con chazos y tornillos de acero a una superficie soporte (no incluida en este precio). Totalmente montado.
Incluye: Replanteo de alineaciones y niveles. Colocación y fijación de las piezas.
Criterio de medición de proyecto: Número de unidades previstas, según documentación gráfica de Proyecto.
Criterio de medición de obra: Se medirá el número de unidades realmente ejecutadas según especificaciones de Proyecto.

| Código | Ud | Descripción | Rendimiento | Precio | Importe |
|---|---|---|---|---|---|
| mt52mug070d | Ud | Banco con respaldo de madera, de tablas de madera tropical, de 300 cm de longitud, pintado y barnizado, con soportes de fundición de aluminio. (material) | 1.000 | 2622449.54 | 2622449.54 |
| mt52mug200b | Ud | Repercusión, en la colocación de banco, de elementos de fijación sobre superficie soporte: chazos y tornillos de acero. (material) | 1.000 | 10624.09 | 10624.09 |
| op00tal010 |  | Taladro. | 1.000 | 0.00 | 0.00 |
| op00ato010 |  | Atornillador. | 1.000 | 0.00 | 0.00 |
| mo041 | h | Oficial 1ª obra blanca de obra civil. (mano de obra) | 0.521 | 25476.92 | 13273.48 |
| mo087 | h | Ayudante de obra blanca de obra civil. (mano de obra) | 0.521 | 19044.65 | 9922.26 |
| % | % | Herramienta menor | 2 % | 2656269.37 | 53125.39 |
|  |  | Costes directos |  |  | 2709394.76 |
