# Pérgola de madera

- Propiedad del archivo: CYPE INGENIEROS, S.A.
- Formato: FIEBDC-3/2002
- Ámbito geográfico: Colombia
- Divisa: COP
- Costes indirectos: 3.00 %
- Gastos generales: 13.00 %
- Beneficio industrial: 6.00 %
- IVA: 16.00 %

## U Urbanización interior del terreno

### UM Mobiliario urbano

#### UMP Pérgolas

**UMP020** Ud Pérgola de madera.
Pérgola de madera laminada de abeto tratada en autoclave, de 6400x4250x2610 mm y 28,7 m² de superficie. Incluso accesorios, piezas especiales, elementos de anclaje y barniz para tratamiento de protección.
Incluye: Replanteo de alineaciones y niveles. Montaje de la pérgola. Barnizado.
Criterio de medición de proyecto: Número de unidades previstas, según documentación gráfica de Proyecto.
Criterio de medición de obra: Se medirá el número de unidades realmente ejecutadas según especificaciones de Proyecto.

| Código | Ud | Descripción | Rendimiento | Precio | Importe |
|---|---|---|---|---|---|
| mt07emo010d | Ud | Pérgola de madera laminada de abeto tratada en autoclave, de 6400x4250x2610 mm y 28,7 m² de superficie, incluso accesorios, piezas especiales, elementos de anclaje y barniz para tratamiento de protección. (material) | 1.000 | 14815760.65 | 14815760.65 |
| op00tal010 |  | Taladro. | 1.000 | 0.00 | 0.00 |
| op00ato010 |  | Atornillador. | 1.000 | 0.00 | 0.00 |
| mo048 | h | Oficial 1ª montador de estructura de madera. (mano de obra) | 3.676 | 38230.45 | 140535.13 |
| mo095 | h | Ayudante montador de estructura de madera. (mano de obra) | 3.676 | 28560.47 | 104988.29 |
| % | % | Herramienta menor | 2 % | 15061284.07 | 301225.68 |
|  |  | Costes directos |  |  | 15362509.75 |
