# Muro de contención de mampostería

- Propiedad del archivo: CYPE INGENIEROS, S.A.
- Formato: FIEBDC-3/2002
- Ámbito geográfico: Colombia
- Divisa: COP
- Costes indirectos: 3.00 %
- Gastos generales: 13.00 %
- Beneficio industrial: 6.00 %
- IVA: 16.00 %

## U Urbanización interior del terreno

### UN Contenciones

#### UNM Muros de contención

**UNM010** m³ Muro de contención de mampostería.
Muro de contención de tierras de mampostería ordinaria de piedra granítica, a una cara vista, entre terrenos a distinto nivel, de hasta 3 m de altura, recibida con mortero de cemento y cal confeccionado en obra, con 250 kg/m³ de cemento, color gris, dosificación 1:1:7, suministrado en sacos. Incluso tubos de PVC para drenaje.
Criterio de valoración económica: El precio no incluye la cimentación.
Incluye: Replanteo del muro. Colocación y aplomado de miras de referencia. Tendido de hilos entre miras. Limpieza y humectación del lecho de la primera hilada. Colocación de los mampuestos y acuñado de los mismos con ripios. Tanteo con regla y plomada, rectificando su posición mediante golpeo. Disposición de los tubos de drenaje. Refino, rejuntado y rehundido de juntas. Limpieza del paramento.
Criterio de medición de proyecto: Volumen medido sobre la sección teórica de cálculo, según documentación gráfica de Proyecto.
Criterio de medición de obra: Se medirá el volumen teórico ejecutado según especificaciones de Proyecto.

| Código | Ud | Descripción | Rendimiento | Precio | Importe |
|---|---|---|---|---|---|
| mt08pmu010b | m³ | Piedra granítica, para mampostería ordinaria. (material) | 0.810 | 51339.23 | 41584.78 |
| mt08aaa010a | m³ | Agua. (material) | 0.038 | 3281.16 | 124.68 |
| mt01arg005a | t | Arena de cantera, para mortero preparado en obra. (material) | 0.284 | 45135.97 | 12818.62 |
| mt08cem000d | kg | Cemento gris en sacos. (material) | 47.880 | 483.43 | 23146.63 |
| mt08cal011a | kg | Cal aérea hidratada, con un contenido total de óxido de calcio y óxido de magnesio mayor o igual al 90%, en sacos. (material) | 47.880 | 954.82 | 45716.78 |
| mt36tie010da | m | Tubo de PVC, serie B, de 75 mm de diámetro y 3 mm de espesor, con extremo abocardado. (material) | 0.050 | 8984.07 | 449.20 |
| mq06hor010 | h | Concretera eléctrica con una capacidad de amasado de 160 l. (maquinaria) | 0.160 | 8706.88 | 1393.10 |
| mo041 | h | Oficial 1ª obra blanca de obra civil. (mano de obra) | 2.747 | 25476.92 | 69985.10 |
| mo022 | h | Oficial 1ª colocador de piedra natural. (mano de obra) | 3.750 | 25476.92 | 95538.45 |
| mo060 | h | Ayudante colocador de piedra natural. (mano de obra) | 3.750 | 19044.65 | 71417.44 |
| % | % | Herramienta menor | 3 % | 362174.78 | 10865.24 |
|  |  | Costes directos |  |  | 373040.02 |
