# Válvula selectora

- Propiedad del archivo: CYPE INGENIEROS, S.A.
- Formato: FIEBDC-3/2002
- Ámbito geográfico: Colombia
- Divisa: COP
- Costes indirectos: 3.00 %
- Gastos generales: 13.00 %
- Beneficio industrial: 6.00 %
- IVA: 16.00 %

## U Urbanización interior del terreno

### UP Piscinas

#### UPD Equipos de depuración

**UPD040** Ud Válvula selectora.
Válvula selectora de resinas termoplásticas de ABS, de 6 vías, de 1 1/2", sistema de cierre de la tapa por bayoneta y presión máxima de trabajo de 3,43 bar. Incluso elementos de conexión.
Incluye: Colocación. Conexionado y comprobación de su correcto funcionamiento.
Criterio de medición de proyecto: Número de unidades previstas, según documentación gráfica de Proyecto.
Criterio de medición de obra: Se medirá el número de unidades realmente ejecutadas según especificaciones de Proyecto.

| Código | Ud | Descripción | Rendimiento | Precio | Importe |
|---|---|---|---|---|---|
| mt47ped120a | Ud | Válvula selectora de resinas termoplásticas de ABS, de 6 vías, de 1 1/2", sistema de cierre de la tapa por bayoneta y presión máxima de trabajo de 3,43 bar, incluso elementos de conexión. (material) | 1.000 | 383999.75 | 383999.75 |
| mo008 | h | Oficial 1ª plomero. (mano de obra) | 0.190 | 26179.17 | 4974.04 |
| mo107 | h | Ayudante plomero. (mano de obra) | 0.190 | 19008.41 | 3611.60 |
| % | % | Herramienta menor | 2 % | 392585.39 | 7851.71 |
|  |  | Costes directos |  |  | 400437.10 |
