# Ménsula de concreto proyectado para borde de piscina con skimmer

- Propiedad del archivo: CYPE INGENIEROS, S.A.
- Formato: FIEBDC-3/2002
- Ámbito geográfico: Colombia
- Divisa: COP
- Costes indirectos: 3.00 %
- Gastos generales: 13.00 %
- Beneficio industrial: 6.00 %
- IVA: 16.00 %

## U Urbanización interior del terreno

### UP Piscinas

#### UPG Vasos, ménsulas y escaleras

**UPG030** m³ Ménsula de concreto proyectado para borde de piscina con skimmer.
Ménsula de concreto proyectado para borde de piscina con skimmer, realizada con concreto f'c=350 kg/cm² (35 MPa), clase de exposición F3 S0 P1 C2, tamaño máximo del agregado 12,5 mm, manejabilidad blanda, proyectado por vía húmeda, y acero Grado 60 (fy=4200 kg/cm²), con una cuantía aproximada de 10 kg/m³; encofrado perdido formado por tableros cerámicos huecos machihembrados, para revestir, 50x20x3 cm, con las testas rectas, y ladrillos cerámicos huecos dobles, para revestir, 24x11,5x9 cm, con juntas de 10 mm de espesor, recibidos con mortero de cemento confeccionado en obra, con 250 kg/m³ de cemento, color gris, dosificación 1:6, suministrado en sacos. Incluso alambre de atar y separadores.
Criterio de valoración económica: El precio incluye el figurado del acero (corte y doblez) en el área de trabajo, en obra y el armado en el lugar definitivo de su colocación en obra, pero no incluye las tuberías de desagüe, los skimmers, las boquillas de impulsión ni la toma del limpiafondos.
Incluye: Preparación de la superficie de apoyo. Preparación del mortero. Colocación de los tableros. Asiento de la primera hilada de ladrillos sobre capa de mortero. Colocación y aplomado de miras de referencia. Tendido de hilos entre miras. Colocación de los ladrillos por hiladas a nivel. Colocación de las armaduras con separadores homologados. Proyección del concreto en capas sucesivas. Curado del concreto.
Criterio de medición de proyecto: Volumen medido sobre las secciones teóricas de la excavación, según documentación gráfica de Proyecto.
Criterio de medición de obra: Se medirá el volumen teórico ejecutado según especificaciones de Proyecto, sin incluir los incrementos por excesos de excavación no autorizados.

| Código | Ud | Descripción | Rendimiento | Precio | Importe |
|---|---|---|---|---|---|
| mt04lvg020a | Ud | Tablero cerámico hueco machihembrado, para revestir, 50x20x3 cm, con las testas rectas. (material) | 16.667 | 1510.69 | 25178.67 |
| mt04lvc010c | Ud | Ladrillo cerámico hueco doble, para revestir, 24x11,5x9 cm, densidad 780 kg/m³. (material) | 72.464 | 708.29 | 51325.53 |
| mt08aaa010a | m³ | Agua. (material) | 0.004 | 3289.66 | 13.16 |
| mt01arg005a | t | Arena de cantera, para mortero preparado en obra. (material) | 0.019 | 45246.78 | 859.69 |
| mt08cem000d | kg | Cemento gris en sacos. (material) | 2.911 | 484.68 | 1410.90 |
| mt07aco020a | Ud | Separador homologado para cimentaciones. (material) | 10.000 | 335.24 | 3352.40 |
| mt07aco060a | kg | Acero en barras corrugadas, Grado 60 (fy=4200 kg/cm²), de varios diámetros, según NTC 2289 y ASTM A 706. (material) | 10.500 | 2109.85 | 22153.43 |
| mt08var050 | kg | Alambre galvanizado para atar, de 1,30 mm de diámetro. (material) | 0.120 | 3289.66 | 394.76 |
| mt10hes200b | m³ | Concreto para proyectar, f'c=350 kg/cm² (35 MPa), clase de exposición F3 S0 P1 C2, tamaño máximo del agregado 12,5 mm, manejabilidad blanda, con una dosificación de cemento de 400 kg/m³, fabricado en planta. (material) | 1.050 | 311149.46 | 326706.93 |
| mq06hor010 | h | Concretera eléctrica con una capacidad de amasado de 160 l. (maquinaria) | 0.009 | 8779.49 | 79.02 |
| mq06gun010 | h | Gunitadora de concreto por vía húmeda 33 kW. (maquinaria) | 0.038 | 89067.32 | 3384.56 |
| op00amo010 |  | Amoladora o radial. | 1.000 | 0.00 | 0.00 |
| mo041 | h | Oficial 1ª obra blanca de obra civil. (mano de obra) | 0.063 | 26625.25 | 1677.39 |
| mo087 | h | Ayudante de obra blanca de obra civil. (mano de obra) | 0.178 | 19903.05 | 3542.74 |
| mo043 | h | Oficial 1ª armador de concreto. (mano de obra) | 0.101 | 27708.07 | 2798.52 |
| mo090 | h | Ayudante armador de concreto. (mano de obra) | 0.114 | 20698.42 | 2359.62 |
| % | % | Herramienta menor | 2 % | 445237.32 | 8904.75 |
|  |  | Costes directos |  |  | 454142.07 |
